# Neubau DGH Parsteinsee
Angebotsaufforderung (GAEB 90, DA83)
DV-Nummer: 202522
Währung: EUR
Auftraggeber: Gemeinde Parsteinsee, Eisenwerkstraße 11, 16230 Britz,

## Zusätzlicher Text
Projektbeschreibung
Geplant ist der Ersatzneubau des Dorfgemeinschaftshauses der
Gemeinde Parsteinsee in der Oderberger Straße 3b, 16248
Parsteinsee, Ortsteil Parstein. Das Projekt wird im Auftrag der
Gemeinde Parsteinsee durchgeführt, vertreten durch das Amt
Britz-Chorin-Oderberg, Eisenwerkstraße 11, 16230 Britz.
Auf einer Fläche von ca. 230 m² entsteht ein neues
Dorfgemeinschaftshaus mit folgenden Nutzungsbereichen:
  Bürgerbüro
  Großer Mehrzweckraum für Gemeinde- und Vereinsarbeit
  WC-Anlagen für Damen und Herren
  Barrierefreie WC-Anlage
  Teeküche
  Hausanschlussraum
  Lagerraum
  Überdachte Terrasse
Gegenstand der Ausschreibung ist die vollständige
elektrotechnische Ausstattung des Gebäudes einschließlich der
Stromversorgung, Beleuchtung, Steckdosen, fest
angeschlossener Verbraucher sowie der Außen- und
Ladeinfrastruktur. Die elektrische Anlage ist auf eine
Anschlussleistung von 50 kVA ausgelegt und wird als sichere,
wirtschaftliche und zukunftsfähige Elektroinstallation gemäß den
anerkannten Regeln der Technik geplant.
Grundlagen der Planung
Die Planung basiert auf:
  dem vorliegenden Installationsplan (IPL) im Maßstab 1:50,
  den einschlägigen DIN- und VDE-Vorschriften,
  den Vorgaben der HOAI sowie der VOB/C,
  den funktionalen und betrieblichen Anforderungen des
Bauherrn.
Alle Leistungen sind VOB-konform sowie nach den anerkannten
Regeln der Technik und den geltenden DIN- und
VDE-Vorschriften auszuführen.
Energieversorgung und Hauptverteilung
Die elektrische Versorgung des Gebäudes erfolgt über die
Elektro-Hauptverteilung (HV). Von dort aus werden sämtliche
Unterstromkreise für Beleuchtung, Steckdosen und fest
angeschlossene Verbraucher geführt. Die Absicherung und
Aufteilung der Stromkreise erfolgt last- und nutzungsorientiert.
Schutzmaßnahmen werden entsprechend DIN VDE 0100-410
umgesetzt, insbesondere durch den Einsatz von
Leitungsschutzschaltern und Fehlerstrom-Schutzeinrichtungen
(RCD = 30 mA) für Endstromkreise.
Beleuchtungsanlage
Die Beleuchtungsanlage umfasst sowohl die Innenbeleuchtung
des Gebäudes als auch die Außen- und Parkplatzbeleuchtung.
Die Innenbeleuchtung ist als fest installierte
Beleuchtungsanlage ausgeführt. Ziel ist eine ausreichende und
gleichmäßige Ausleuchtung unter Berücksichtigung von
Energieeffizienz und Wartungsfreundlichkeit.
Für den Parkplatzbereich ist eine separate
Außenbeleuchtungsanlage vorgesehen. Hierfür sind insgesamt
fünf Lichtbauelemente geplant, die eine sichere und
normgerechte Ausleuchtung der Verkehrs- und Stellflächen
gewährleisten. Die Außenbeleuchtung wird über eigene
Stromkreise versorgt und ist für den dauerhaften Betrieb im
Außenbereich ausgelegt.
Steckdosen und allgemeine Verbraucher
Die Steckdoseninstallation ist entsprechend der Raumnutzung
ausgelegt. Allgemeine Verbrauchersteckdosen werden über
getrennte Stromkreise versorgt, um Betriebssicherheit und
Selektivität zu gewährleisten.
Fest angeschlossene Verbraucher gemäß Plan sind u. a.:
  Herd
  Wärmepumpe (WP) als zentrales Heizsystem des Gebäudes
  Durchlauferhitzer (DLE)
  Heizkreisverteiler (HKV)
Die Wärmepumpe stellt den Hauptwärmeerzeuger des
Gebäudes dar und wird elektrisch versorgt. Die Absicherung
und Leitungsdimensionierung erfolgen entsprechend den
Herstellerangaben sowie den geltenden VDE-Vorschriften.
Sämtliche genannten Verbraucher werden jeweils über eigene,
separat abgesicherte Stromkreise versorgt.
Blitzschutz, Erdung und Potentialausgleich
Äußerer Blitzschutz:
Entsprechend dem Blitzschutz- Risiko Management wird eine
Blitzschutzanlage nach DIN EN 62305, Blitzschutzklasse III
errichtet.
Der Erder ist als Ringerder in V4A außerhalb der Bodenplatte
auf der Sohle der Baugrube vor Einbringung der
Sauberkeitsschicht zu verlegen.
Die Bewehrung in der Bodenplatte ist mit einem Funktions-
Potentialausgleichleiter auszustatten und mit dem Ringerder zu
verbinden.
Die Fanganlage ist dem Dachverlauf anzupassen, Blitzstrom
tragfähige Elemente der Dachverblechung sind einzubeziehen,
an den Stoßstellen sind entsprechende Brücken zu setzen.
Dachaufbauten sind durch Fangstangen entsprechender Länge
zu schützen. Leitungen auf Dachbereichen sind in V4A
auszuführen.
Die geforderten Maschenweiten sind einzuhalten.
Die Ableitungen sind am Regenfallrohr zu montieren.
Innerer Blitzschutz:
Die Hauptpotentialausgleichsschiene wird neben dem
Hausanschlusskasten im HA-Raum montiert.
Brandmeldeanlage
Entsprechend dem Brandschutzkonzept ist die Errichtung einer
Brandmeldeanlage mit Übertragung der Alarmmeldung zur
Feuerwehrleitstelle nicht erforderlich.
Schwachstrom- und Dateninstallation
Für die strukturierte Datenverkabelung ist ein zentraler
Datenverteiler vorgesehen. Die Datenleitungen werden getrennt
von Starkstromleitungen geführt, um elektromagnetische
Beeinflussungen zu vermeiden. Die Ausführung erfolgt gemäß
den geltenden Normen für informationstechnische Anlagen.
Kennzeichnung und Beschriftung
Alle Stromkreise, Verteiler und Anschlusspunkte werden
eindeutig beschriftet. Die Kennzeichnung erfolgt entsprechend
den Planangaben und dient der Übersichtlichkeit sowie der
späteren Wartung und Instandhaltung.
Elektromobilität
Im Parkplatzbereich ist eine Ladesäule mit zwei Wallboxen
vorgesehen. Die Ladeinfrastruktur wird über einen separaten
Stromkreis aus der Elektro-Hauptverteilung versorgt. Die
Ausführung berücksichtigt die Anforderungen an
Elektromobilität gemäß den einschlägigen Normen und
technischen Anschlussbedingungen des Netzbetreibers. Eine
spätere Erweiterung oder Einbindung in ein
Lastmanagementsystem ist grundsätzlich möglich.
Zusammenfassung
Mit der vorliegenden Planung wird eine funktionale, sichere und
normkonforme Elektroinstallation für Gebäude, Parkplatz und
Ladeinfrastruktur realisiert. Die Anlage ist übersichtlich
strukturiert, auf die Nutzung abgestimmt und berücksichtigt
moderne Anforderungen wie Außenbeleuchtung,
Elektromobilität und eine Wärmeerzeugung mittels
Wärmepumpe. Der Installationsplan bildet die verbindliche
Grundlage für die Ausführung und Abrechnung der Leistungen.

## KG 440 / 450 Stark und Schwachstrom
Datum: 18.02.26

### Titel 01 KG 444 Kabel und Leitungen

*Hinweis*
Leistungsumfang:
Die Kabel- Leitungsanlage umfasst, alle im Zuge der
Baumaßnahme neu zu verlegenden Kabel und Leitungen
sowie deren beidseitige Anschlüsse. Zur Kabel- und
Leitungsanlage gehören weiterhin alle erforderlichen
Klein-, Befestigungsmaterialien, Kabelschuhe,
Kabelverschraubungen und Kabeltüllen (sofern nicht bei
den Schaltschränken, Klemmenkästen etc.
berücksichtigt), Klemm- und Pressverbindungsmaterial,
Schraubverbindungsmaterial, Aderbezeichnung und
dauerhafte beidseitige Kabelkennzeichnung.
Notwendige Kabelverschraubungen sind zugentlastet und
mit Knickschutz zu liefern.
Kabel und Leitungen sind abzufangen (Zugentlastung).

Bei der Kabeldimensionierung sind:
- der zulässige Spannungsfall, (welcher zwischen HAK
und Verbrauchsmittel nicht größer 3% für Beleuchtung
und 5% Steckdosen sein darf)
- die Einhaltung der Abschaltkriterien nach DIN VDE
0100 Teil 410,
- die Selektivität zu den vorgelagerten Schutzorganen
- sowie die Reduktion der Strombelastbarkeit bei
gehäufter Verlegung zu beachten und in geeigneter Weise
im Zuge der Montage- und Werksplanung nachzuweisen.

Durch den AN ist eine Kurzschlussberechnung in
Anlehnung an die DIN VDE 0102 durchzuführen und mit
Einreichung der Montageplanung dem AG vorzulegen.

Anforderungen:
Sowohl für den Einsatz von Kabeln wie auch von
Leitungen ist im Einzelfall deren Tauglichkeit
bezüglich der Verlegebedingungen zu überprüfen
(Verlegung im Erdreich, im Freien, etc.).

Verlegung:
Bei der Verlegung ist besonders zu beachten:
- getrennte Verlegung Steuer- / Leistungskabel
(getrennt nach Spannungsebene MS / NS)
- auf Steigeleitern und Steigetrassen sind die Kabel
mit Bügelschellen (mit Wannen und Gegenwannen) zu
befestigen

Generell sind alle Kabel- und Leitungsstrecken mit
entsprechenden Schutzorganen zu schützen.

Es dürfen nur Kabel und Leitungen mit Kupferleitern
verlegt werden. Diese müssen den VDE-Vorschriften
entsprechen.

Alle elektrischen Leitungen dürfen nur senkrecht oder
waagerecht verlegt werden. Diagonale oder schräge
Verlegung in oder auf Wänden und Decken ist nicht
statthaft. In Zwischendecken sind die Leitungen
gebündelt und geordnet zu verlegen.

Die Abstände zwischen den Befestigungspunkten dürfen
max. 60 cm betragen. Die Metallbänder bzw. Halterungen
werden dem Auftragnehmer nicht gesondert vergütet. Die
Enden von Schutzrohren sind so abzudichten, dass
während der Bauzeit kein Schmutz eindringen kann.

Leitungen oder Kabel bis 16 mm2 sind mit 4
Befestigungen pro Meter, bei größeren Querschnitten mit
3 Befestigungen pro Meter, auszuführen.

Leitungen und Kabel mit Funktionserhalt dürfen nur mit
systemgeprüften Halterungen befestigt werden.
Entsprechende Nachweise sind vorzulegen.

Mantelleitungen dürfen nur im Freien verlegt werden,
sofern sie vor direkter Sonneneinstrahlung geschützt
sind (z.B. durch geschlossene Schutzrohrverlegung). Es
darf keine Stegleitung (NYIF) verlegt werden. Es sind
nur Mantelleitungen oder Kabel zugelassen. Die
Leitungen müssen auf ihrem ganzen Verlauf mindestens 4
mm stark vom Putz bedeckt werden. Es ist nur
zugelassenes Befestigungsmaterial zu verwenden, um
Beschädigungen der Isolierhülle auszuschließen.

Leitungsauslässe sind mit Endschellen, Wandauslässe mit
Wandauslassdosen (VDE 0100 Teil 559) zu versehen, um
die Putzabdeckung beim Anschließen nicht zu
beschädigen.
Im Erdreich verlegte Kabel werden, ohne dass im
Leistungsverzeichnis besonders darauf hingewiesen wird,
mit Kabelabdeckhauben abgedeckt. Ferner ist ein
Kabelmerkstreifen (Trassenband) zu verlegen.

Wand- und Deckendurchbrüche sind ausreichend zu
dimensionieren. Bei Leitungsverlegung auf Rohbeton ist
auf den Schutz der Leitungen zu achten. In notwendigen
Bereichen müssen die Leitungen in Rohr (für schwere
Druckbeanspruchung) eingezogen werden.
Die Verlegung erfolgt in Kabelkanal bzw. auf
Kabelträger, unter und auf Putz, installiert inkl.
Befestigungsmaterial.

Die endgültige Kabelführung für die gesamte Anlage wird
während der Arbeiten mit der Bauleitung festgelegt.
Montagehilfsmittel wie Gerüste, Bühnen etc. sind bei
der Kalkulation der Kabel- und Leitungsanlage zu
berücksichtigen.

Alle Kabel und Leitungen sind zu liefern, in Teillängen
zu verlegen und betriebsfertig zu montieren. Weiterhin
sind Funktionsprüfungen durchzuführen und
Messprotokolle zu erstellen.

Die Verlegung erfolgt:
ca.  34 %  in Hohlwände
ca.  60 %  auf Rohfußboden
ca.  3 %  in Zwischendecke
ca.  3 %  in Elektroinstallationskanälen

In den Einheitspreisen ist ein Mix aus allen
Verlegearten zu kalkulieren.

**01.1 NYY-J 5 x 35 mm²**
Kabel 0,6/1 kV als Kunststoffkabel nach
DIN VDE 0276-603, HD603.3G und IEC 60502-1
in Teillängen liefern und verlegen, Verlegeart
entsprechend der örtlichen Gegebenheiten in Abstimmung
mit der Bauleitung als:

NYY-J 5x 35 qmm
Menge: 50,000 m

**01.2 NYY-J 5 x 2,5 mm²**
Kabel  06/1KV als Kunststoffkabel DIN VDE 0271

in Teillängen liefern und auf Rohfußboden,
Filigrandecken / Schalung, auf Ankerschiene, in
Mauerschlitz in Trockenbauwand verlegen, oder in
Leerrohr einziehen als :

NYY-J Gr. 5x  2,5 mm2  Cu 120
Menge: 100,000 m

**01.3 NYY-J 5 x 6 mm²**
Energieversorgungskabel nach VDE 0276
in Teillängen liefern und auf vorhandene Kabelrinnen,
Kabelleitern verlegen bzw. in Leitungsführungskanäle
oder Leerrohre einziehen als:

NYY-J 5x 6 mm2  Cu  288
Menge: 50,000 m

**01.4 NYM-J 5 x 4 mm²**
PVC-Mantelleitung DIN VDE 0250

in Teillängen liefern und in
Leitungsführungskanal, auf
Kabeltrasse, in Trockenbauwand oder
in Leerrohr
einziehen als:

NYM-J 5x4 mm² Cu 192
Menge: 70,000 m

**01.5 NYM-J 5 x 6 mm²**
PVC-Mantelleitung DIN VDE 0250

in Teillängen liefern und in Leitungsführungskanal, auf
Kabeltrasse, in Trockenbauwand oder in Leerrohr
einziehen als:

NYM-J 5x6 mm² Cu 192
Menge: 15,000 m

**01.6 NYM-J 5 x 2,5 mm²**
PVC-Mantelleitung DIN VDE 0250

in Teillängen liefern und in
Leitungsführungskanal, auf
Kabeltrasse, in Trockenbauwand oder
in Leerrohr
einziehen als:

NYM-J 5x1,5 mm² Cu 120
Menge: 100,000 m

**01.7 NYM-J 5 x 1,5 mm²**
PVC-Mantelleitung DIN VDE 0250

in Teillängen liefern und in
Leitungsführungskanal, auf
Kabeltrasse, in Trockenbauwand oder
in Leerrohr
einziehen als:

NYM-J 5x1,5 mm² Cu 72
Menge: 60,000 m

**01.8 NYM-J 3 x 2,5 mm²**
PVC-Mantelleitung DIN VDE 0250

in Teillängen liefern und in
Leitungsführungskanal, auf
Kabeltrasse, in Trockenbauwand oder
in Leerrohr
einziehen als:

NYM-J 3x2,5 mm² Cu 72
Menge: 350,000 m

**01.9 NYM-J 3 x 1,5 mm²**
PVC-Mantelleitung DIN VDE 0250

in Teillängen liefern und in
Leitungsführungskanal, auf
Kabeltrasse, in Trockenbauwand oder
in Leerrohr
einziehen als:

NYM-J 3x1,5 mm² Cu 43
Menge: 350,000 m

*Hinweis*

**01.10 J-Y(St)Y 2x2x0,8**
FM-Installationsleitung DIN VDE 0815
Adern in Paaren verseilt. Eindrähtiger Leiter
(Massivleiter aus blankem Cu-Draht von 0,8mm). Schirm
aus Aluminium-kaschierter Kunstoff-Folie mit
Cu-Beidraht. Außenmantel auf PVC-Basis, flammwidrig.
Geeignet für Telefon, Telefax, alle Standard- Modems
der Postdienste, Einbruchmeldeanlagen, Sprechanlagen
usw., Ader-Ident-Code nach DIN 47100
Spezifikation=J-Y(ST)Y
Außenmantel=PVC
Paarzahl=2
Geschirmt=Ja
Querschnitt=0.5mm²
Leiterwerkstoff=Kupfer
Impedanz/Widerstand=73.2Ohms/km

in Teillängen liefern und verlegen

J-Y(St)Y Gr.  2x2x0,8 mm  Cu  41
Menge: 90,000 m

**01.11 LIYY-OB 2 x 0.34 mm²**
LIYY-OB 2 x 0.34 mm²
steuerleitung
Querschnitt: 2x0,34mm²
Außen-Ø 4.20 mm
Nennspannung300 V
Isolationsmaterial Polyvinylchlorid
Typ
VER LIYY-OB 2x 0,34 Ri.100
Menge: 10,000 m

### Titel 02 KG 444 Unterverteilungen

*Hinweis*
Hinweise Verteilungen

Alle Schaltanlagen und Verteilungen, einschließlich der
verwendeten Einbaugeräte, müssen den einschlägigen VDE
und DIN- Vorschriften sowie den TAB des zuständigen EVU
entsprechen. Für Aufbau und Größe sind die angegebenen
Richtmaße zu beachten.
Alle Abdeckungen müssen ohne Unterbrechung des
Betriebes abnehmbar sein und sollten eine Größe von ca.
0,25 m2 nicht überschreiten.
Alle Anlagenteile, die ungemessenen Strom führen, sind
plombierbar auszuführen.
Bei Zählerverteilungen sind Sichtscheiben in den Türen
oder Abdeckungen vorzusehen. Alle erforderlichen
Zubehörteile, die zur betriebsfertigen Anlage gehören,
wie Sicherungen, Kabelschuhe, Bezeichnungsschilder für
die Einbauten und dergleichen, gehören zum
Leistungsumfang.
Für Verteilungen mit Schloss sind jeweils 3 Schlüssel
zu liefern. Auf Wunsch der Bauleitung müssen alle
Verteilungen des Bauvorhabens von dem gleichen
Schlüssel schließbar sein.
Die Ausführung der UV erfolgt nach örtlicher
Gegebenheit Aufputz, Unterputz und in Hohlwände.
Der Überspannungsschutz Typ 1 (Klasse B) wird in den
Hauptverteilungen und Zählerzentralisationen
realisiert. Die Unterverteilungen erhalten jeweils
einen Überspannungsschutz Typ 2 (Klasse C).
Die Anordnung der Geräte erfolgt zeilenförmig, links
beginnend; der Reserveplatz liegt am rechten Ende der
einzelnen Gerätezeilen. Reserveplatz entsprechend VDE
Empfehlung min. 25% der Bestückung.
Alle Abgänge sind auf Klemmenleisten zu verdrahten. Bei
Anschluss mehrerer Abgangsleitungen sind gebrückte
Mehrfachklemmen einzusetzen (keine Doppelbelegung von
Klemmen!).
Alle Verteilungen sind betriebsfertig zu installieren,
anzuschließen und nach Inbetriebnahme einer
Funktionsprüfung zu unterziehen. Alle Einbaugeräte sind
dauerhaft maschinell zu beschriften. An der
Türinnenseite ist eine Kurzübersicht der Stromkreise zu
befestigen.
Es sind grundsätzlich alle Verteilungen und Einbauten
von einem Systemhersteller anzubieten.

**02.1 Hausanschlusskasten, KH00, Baureihe K3, 1x3NH00,**
Hausanschlusskasten, KH00, Baureihe K3, 1x3NH00,
Polyesterdeckel

Hausanschlusskasten nach DIN 43627 und DIN VDE
0660-505, Schutzart IP 54, Gehäuse aus
glasfaserverstärktes Polyester. Plombierbares Gehäuse
mit Kabel-Einführungen, Gehäusedeckel in 15
Grad-Stellung aushängbar. Als Einbauten dient ein
NH-Sicherungsunterteil mit Berührungsschutzabdeckung.

Höhe: 415 mm
Breite: 245 mm
Tiefe: 137 mm
Frequenz: 50 - 50 Hz
Montageart: Aufputz
Anzahl Schranktüren: 1
Anzahl der Schlösser: 0
Geeignet für Außenbereich: Nein
RAL Nummer: 7035
Farbe: Lichtgrau
Werkstoff: Glasfaserverstärkter Kunststoff
Mit Montageplatte: Nein
Mit Sammelschiene: Nein
Mit Standfuß: Nein
IP-Klasse (Ingress Protection): IP54
Schließungstyp: 4-Kant 6 mm
Stoßfestigkeit IK: IK10
gewähltes Fabrikat/Typ:

liefern, montieren und betriebsfertig anschließen.
Menge: 1,000 St

**02.2 AP Systemschrank, universZ, 1100x800x205mm, SKII, IP44, VF-5rh/APZ, 3-feld**
Schrankgehäuse nach DIN VDE 0603/1, Maßnorm DIN 43 870
zur Aufputz, Unterputz oder teilversenkter Montage.
Bestehend aus Schrank mit Tür aus pulverbeschichtetem,
eingebranntem, stabil profiliertem 1 mm dickem
Stahlblech. Innenauskleidung
komplett aus Kunststoff. Leitungseinführungen oben und
unten durch eingebaute Kunststoffflanschplatten.
Rückseitige Vorprägung im Kunststoffteil.
Sammelschienendurchführungen als beidseitige seitliche
Vorprägung im unteren Bereich als
Möglichkeit zur Sammelschienenverbindung von
verschiedenen Schränken oder in Verbindung mit einem
Kabelanschlusskasten
und Anschlusssatz. Tür frontbündig mit innenliegenden,
justierbaren Scharnieren, wahlweise rechts oder links
anschlagbar mit 110° Öffnungswinkel. Türverschluss mit
Vorreiber. Türverschluss durch andere Schließungen
austauschbar.
Schrank nebeneinander und übereinander anflanschbar.
Schrankgröße 1- bis 5-feldrig mit 72 bis 540
Platzeinheiten (PLE).

Abmessung: 1100x800x205mm
Anzahlfelder 3
IP44
Schutzklasse II
Montageart Aufputz
Anzahl Schranktüren 2
Anzahl der Schlösser 1
gewähltes Fabrikat/Typ: '....................'

liefern, montieren und betriebsfertig anschließen.
Menge: 1,000 St

**02.3 Komplettfeld, univers Z, 1 Zählerplatz, BKE-I, H=1050mm, 1-feldig**
Komplettfeld, univers Z, 1 Zählerplatz, BKE-I,
H=1050mm, 1-feldig
Abmessung : 1050x250x122 mm

liefern, montieren und betriebsfertig anschließen.
Menge: 2,000 St

**02.4 Energiezähler 3phasig, direkt 80A, 4M, MODBUS, MID**
Energiezähler 3phasig, direkt 80A, 4M, MODBUS, MID

Energiezähler zur 4-Quadrantenmessung mit folgenden
Genauigkeitsklassen: Wirkenergie Class B nach DIN EN
50470-3, Wirkleistung Class 1 nach IEC 62053-21,
Wirkleistung Class 1 nach IEC 61557-12 und
Blindleistung Class 2 nach IEC 62053-23. Der
Zweirichtungszähler wird ab Werk MID zertifiziert (ein
Plombierset im Lieferumfang enthalten) und enthält
einen rücksetzbaren Teilzähler. Zur Messung von
Energiebezug- und Energielieferung in allen
Netzsystemen geeignet. Bis zu 8 Tarifzählungen möglich
(2 Tarifzählungen über 230 V AC und Modbus, zusätzlich
6 Tarifzählungen über Modbus ansteuerbar). Digitales
Display mit Beleuchtung zur Anzeige von bezogener und
gelieferter Wirk- (kWh) und Blindenergie (kvarh) für
alle Tarife. Zusätzlich werden je Außenleiter die
Echtzeitmesswerte für Wirkleistung (kW), Blindleistung
(kvar), Scheinleistung (kVA), Spannung (V), Strom (A),
Leistungsfaktor, Frequenz (Hz) und Tarif in einer
Auflösung bis zu 9 Stellen inklusive zwei
Nachkommastellen angezeigt. Neben den zuvor genannten
Messwerten können über Modbus auf die aktuellen
Summen-Messwerte von Wirkleistung (kW), Blindleistung
(kvar) und Scheinleistung (kVA) sowie den
Leistungsfaktor zugegriffen werden. Außerden können die
Werte des Teilzählers für Wirkenergie von jedem Tarif
über Modbus einzeln zurückgesetzt werden. Endwiderstand
(120Ohm ) zum Abschluss der Modbusleitung integriert.
Alle Messwerte und Energiewerte für Tarif1 und Tarif2
können zusätzlich über eine IR-Schnittstelle ausgegeben
werden. Verdrahtungsfehler und Anschlussfehler werden
angezeigt und die Messdaten werden periodisches
abgespeichert.

Bussystem: MODBUS
Anzahl Module: 4
Anschlussart: Direktanschluss
Messsystem: Direktmessung
Frequenzmessbereich: 45 - 65 Hz
Genauigkeitsklasse: B
IP-Klasse (Ingress Protection): IP20
Betriebstemperatur: -25 - 55 °C
Lager-/Transporttemperatur: -25 - 70 °C
Leistungsaufnahme VA: 2 VA

gewähltes Fabrikat/Typ:

liefern, montieren und betriebsfertig anschließen.
Menge: 2,000 St

**02.5 Kabelrangierkanal, 3-feldig, H x B x T176 x 800 x 135mm,**
Kabelrangierkanal, 3-feldig, aufsteckbar,
H x B x T176 x 800 x 135mm,
RAL9010,

liefern, montieren und betriebsfertig anschließen.
Menge: 1,000 St

**02.6 SLS Schalter 3 polig Cs-Charakteristik 35A**
SLS Schalter 3 polig Cs-Charakteristik 35A für
Sammelschiene QuickConnect
Technische Eigenschaften:
Auslösecharakteristik Cs
polart 3P
Polanzahl 3

NennStrom  35A
Isolationsspannung Ui 690V
Bemessungsbetriebsspannung 230-400 V
Einstellung des thermischen Auslöser in AC 1,13-1,45 A
Anschlussquerschnitt bei flexiblem Leiter 1-16 mm2
Abmessung: 158x81x116 mm
IP20

liefern, montieren und betriebsfertig anschließen.
Menge: 1,000 St

**02.7 SLS-Schalter 3 polig E-Charakteristik 63A**
SLS-Schalter 3 polig E-Charakteristik 63A für
Sammelschiene QuickConnect
Technische Eigenschaften:
Auslösecharakteristik E
polart 3P
Polanzahl 3

NennStrom  63A
Isolationsspannung Ui 690V
Bemessungsbetriebsspannung 230-400 V
Einstellung des thermischen Auslöser in AC 1,05-1,2 A
Anschlussquerschnitt bei flexiblem Leiter 1-16 mm2
Abmessung: 158x81x116 mm
IP20

liefern, montieren und betriebsfertig anschließen.
Menge: 1,000 St

**02.8 Einspeiseadapter (ESA), universZ, 1-25mm², 5-polig**
Einspeiseadapter (ESA), universZ, 1-25mm², 5-polig, SaS
12x5mm
Anschlussquerschnitt bei flexiblem Leiter 1 - 25 mm²
Abmessung: 12x5x201 mm
Nennstrom: 125 A
Halogenfrei
RoHS-Konform

liefern, montieren und betriebsfertig anschließen.
Menge: 1,000 St

**02.9 Abdeckstreifen, univers Z, 219 mm, für 12 PLE**
Abdeckstreifen, univers Z, 219 mm, für 12 PLE, brechbar
Passend zu Schrankart Aufputz
Abmessung: 54x219x12 mm
RAL Nummer 9010

liefern, montieren und betriebsfertig anschließen.
Menge: 5,000 St

**02.10 Kombiableiter T1+T2+T3 4P Iimp 7,5kA TT/TNS**
Kombiableiter T1+T2+T3 4P Iimp 7,5kA TT/TNS
Max. Überstromschutzeinrichtung Stichverdrahtung
(Sicherung) 160 A
Blitzimpulsstrom Iimp (10/350 µs) IEC 61643 L-N(PEN)/
N-PE 7,5 kA
Anzahl Module 1,50
Spannungsschutzstufe höher gemäß IEC 61643-1 1,50 kV
Dauerbetriebsspannung UC gemäß IEC 61643-1 255 V
Bemessungsbetriebsspannung Ue 230 - 400 V
Spannungspegel nach oben L-N/STIFT IEC 61643-11 1,5 kV
Polanzahl 4
Abmessung: 211x26,70x89 mm
IP-Klasse (Ingress Protection) IP20
liefern, montieren und betriebsfertig anschließen.
Menge: 1,000 St

**02.11 Bestückungspaket für Spgsversorgung APZ/RfZ, f. Bauhöhe 1100mm, SABO 1.6A im NAR**
Bestückungspaket für Spgsversorgung APZ/RfZ, f. Bauhöhe
1100mm, SABO 1.6A im NAR
Nennstrom 1,60 A
Bemessungsschaltvermögen Icn nach IEC 60898-1 25 kA
Polanzahl 2
Isolationsspannung Ui 6000 V

liefern, montieren und betriebsfertig anschließen.
Menge: 1,000 St

**02.12 Patch-Leitung mit 2xRJ45 Stecker für WAN-Anwendung,**
Patch-Leitung mit 2xRJ45 Stecker für WAN-Anwendung,
Farbe blau, Länge 1 m
Kabellänge 1 m
AWG Bereich AWG 26
Kabelkonstruktion 4x 2
Anschluss-/Steckertyp 1 RJ45
IP-Klasse (Ingress Protection) IP2X
Stoßspannungsfestigkeit Uimp 6000 V
Isolationsfestigkeit 4 kV
liefern, montieren und betriebsfertig anschließen.
Menge: 1,000 St

**02.13 RJ45-Buchse in Patch/Patch Ausführung 180° für**
RJ45-Buchse in Patch/Patch Ausführung 180° für
WAN-Anwendung, IP20, CAT 6A
Anschluss-/Steckertyp RJ45
Abmessung: 38x50x25 mm
IP-Klasse (Ingress Protection) IP2X
liefern, montieren und betriebsfertig anschließen.
Menge: 1,000 St

**02.14 Sammelschienenverbinder Feld/Feld 5polig CU12x5mm 250A**
Sammelschienenverbinder Feld/Feld 5polig CU12x5mm 250A
isoliert wartungsfrei
Nennstrom 250 A
Polanzahl 5
Abmessung: 12x5 mm
liefern, montieren und betriebsfertig anschließen.
Menge: 1,000 St

**02.15 Lasttrennschalter 100 A, 3-polig, modular**
Lasttrennschalter 100 A, 3-polig, 400 V,
sichtbarer Trennung,
zum Einbau im Wandverteiler auf Hutschiene
nach EN 60947-3 / DIN VDE 0660
Käfigklemmen bis 70 mm2, Drehantrieb mit Blende
komplett mit abschließbarem Griff, Befestigungs-,
Klemmen- und Montageteilen sowie Schutzabdeckungen und
sonstigem Zubehör
liefern, montieren und anschließen
Menge: 1,000 St

**02.16 D02- Sicherungselement, 3-polig, 63 A;**
D02- Sicherungselement, 3-polig, 63
A;

komplett mit allem erforderlichen
Montagematerial, Schraubkappen,
Passhülsen, Bezeichnungsschildern
und Sicherungseinsätzen liefern,
montieren, anschließen und
maschinell beschriften
Menge: 3,000 St

**02.17 Fehlerstrom-Schutzschalter (FI), 4-polig, 40A/0,03A**
Fehlerstrom-Schutzschalter (FI),
4-polig nach EN61008, Teil 1,
Berührungsschutz nach DIN VDE
0106 Teil 100.
Geeignet zum nachträglichen Anbau
von Zusatzeinrichtungen (Montage
ohne Werkzeug).
Anschlussklemmen mit
Draht-Einschiebeschutz,
Bi-Connect-Klemmen unten, externe
blaue Test-Taste.
Alle Produkte mit VDE Zeichen.
Bemessungsspannung:  230/400 V
AC, 50/60Hz
Bemessungsstrom:  40 A
Bemessungsfehlerstrom: 30 mA
Kurzschlussfestigkeit bei 63 A gL
Vorsicherung: 6 kA
Kontaktstellungsanzeige:
Anzeigefenster  (grün, rot)
Fehlerstromanzeige: Auslösung bei
  Fehlerstrom oder
  Fernauslösung
Pulsstromsensitiv und stoßstromfest
bis: 250 A
PLE:  4

mit anteiliger Stromschiene zum
Einbau in eine der vorstehenden
Verteilungen, komplett mit allem
erforderlichen Zubehör, incl.
Verdrahtungs- und Klemmenmaterial
liefern, montieren, anschließen und
maschinell beschriften.
Menge: 2,000 St

**02.18 Fehlerstrom-Schutzschalter (FI), 2-polig, 40A/0,03A**
Fehlerstrom-Schutzschalter (FI),
2-polig
nach EN61008, Teil 1,
Berührungsschutz
nach DIN VDE 0106 Teil 100.
Geeignet zum nachträglichen Anbau
von Zusatzeinrichtungen (Montage
ohne Werkzeug).
Anschlussklemmen mit
Draht-Einschiebeschutz,
Bi-Connect-Klemmen unten,
externe blaue Test-Taste.
Alle Produkte mit VDE Zeichen.
Bemessungsspannung: 230/400 V
AC, 50/60Hz
Bemessungsstrom: 40 A
Bemessungsfehlerstrom: 30 mA
Kurzschlussfestigkeit bei 63 A gL
Vorsicherung: 6 kA
Kontaktstellungsanzeige:
Anzeigefenster  (grün, rot)
Fehlerstromanzeige: Auslösung bei
  Fehlerstrom oder
  Fernauslösung
Pulsstromsensitiv und stoßstromfest
bis: 250 A
PLE:  2

mit anteiliger Stromschiene zum
Einbau in eine der vorstehenden
Verteilungen, komplett mit allem
erforderlichen Zubehör, incl.
Verdrahtungs- und Klemmenmaterial
liefern, montieren, anschließen und
maschinell beschriften.
Menge: 1,000 St

**02.19 Fehlerstrom-Leitungsschutzschalter B16A / 30mA, 4P+N 6kA,**
Fehlerstrom-Leitungsschutzschalter
3P+N 6kA, B-Charakteristik 16A
30mA Typ A QC
Fehlerstrom-Leitungsschutzschalter
nach
DIN VDE 0664-20 / EN61009-1 mit
QuickConnect Klemme nach DIN EN
60898-1, VDE 0641-11,
am Abgang bis 16 A und am Zugang
bis 63 A.
Berührungsschutz nach IP2x DIN
VDE 0106 Teil 100,
blaue Test-Taste und
Fehlerstromanzeige.
Einfache Einzelentnahme aus dem
Phasenschienenverbund.
Mit VDE Zeichen. Geeignet zum
nachträglichen Anbau von
Zusatzeinrichtungen.
Beschriftungsmöglichkeit direkt am
Gerät.
weitere Daten:
Betriebsnennspannung
Wechselstrom:  240 V
Nennstrom:
 16 A
Auslösercharakteristik:
 B
Empfindlichkeit:
 30 mA
Art des Differenzialschutzes:
 A
Nennabschaltvermögen:
 6 kA
Polanzahl:
 4 P
Anzahl Module:
 4
Frequenz:
 50 Hz
Gesamtverlustleistung unter
Nennstrom:  10,9 W
Einbauplätze PLE:
 4

mit anteiliger Stromschiene zum
Einbau in eine der vorstehenden
Verteilungen, komplett mit allem
erforderlichen Zubehör
incl. Verdrahtungs- und
Klemmenmaterial
liefern, montieren, anschließen und
maschinell beschriften.
Menge: 2,000 St

**02.20 Fehlerstrom-Leitungsschutzschalter B16A / 30mA, 1P+N 6kA,**
Fehlerstrom-Leitungsschutzschalter
1P+N 6kA, B-Charakteristik 16A
30mA Typ A QC
Fehlerstrom-Leitungsschutzschalter
nach
DIN VDE 0664-20 / EN61009-1 mit
QuickConnect Klemme nach DIN EN
60898-1, VDE 0641-11,
am Abgang bis 20 A und am Zugang
bis 63 A.
Berührungsschutz nach IP2x DIN
VDE 0106 Teil 100,
blaue Test-Taste und
Fehlerstromanzeige.
Einfache Einzelentnahme aus dem
Phasenschienenverbund.
Mit VDE Zeichen. Geeignet zum
nachträglichen Anbau von
Zusatzeinrichtungen.
Beschriftungsmöglichkeit direkt am
Gerät.
weitere Daten:
Betriebsnennspannung
Wechselstrom:  240 V
Nennstrom:
 16 A
Auslösercharakteristik:
 B
Empfindlichkeit:
 30 mA
Art des Differenzialschutzes:
 A
Nennabschaltvermögen:
 6 kA
Polanzahl:
 2 P
Anzahl Module:
 2
Frequenz:
 50 Hz
Gesamtverlustleistung unter
Nennstrom:  5,2 W
Einbauplätze PLE:
 2

mit anteiliger Stromschiene zum
Einbau in eine der vorstehenden
Verteilungen, komplett mit allem
erforderlichen Zubehör
incl. Verdrahtungs- und
Klemmenmaterial
liefern, montieren, anschließen und
maschinell beschriften.
Menge: 2,000 St

**02.21 Fehlerstromschutzschalter 4 polig 40A 30mA Typ B**
Fehlerstromschutzschalter 4 polig 10kA 40A 30mA Typ B

Allstromsensitiver Fehlerstrom-Schutzschalter (FI,
RCCB) nach DIN EN 61008-1 (VDE 0664-10), DIN EN
61008-2-1 (VDE 0664-11), DIN EN 61543 (VDE 0664-30) und
DIN EN 62423 (VDE 0664-40). Kurzzeitverzögerter FI zum
Schutz vor glatten Gleichfehler- und
Wechselfehlerströmen im Frequenzbereich bis 2 kHz. Zur
Einhaltung der Anforderungen aus den
Installationsnormen DIN VDE 0100-410 und DIN VDE
0100-530. Geeignet zum nachträglichen Anbau von
Zusatzeinrichtungen. Anschlussklemmen mit
Bi-Connect-Klemmen unten, externe blaue Test-Taste, Typ
B. Betriebsanzeige, Hutschienenschieber oben und unten
für leichte Installation. Beschriftungsmöglichkeit
direkt am Gerät.

Polart: 3P+N
Nennstrom: 40 A
Bemessungsfehlerstrom Idn: 30 mA
Isolationsspannung Ui: 400 V
Anzahl Module: 4
Typ des Fehlerstromschutzes: B

gewähltes Fabrikat/Typ:
liefern, montieren und betriebsfertig anschließen.
Menge: 1,000 St

**02.22 Leitungsschutzschalter 3-pol., 32 A/B**
Leitungsschutzschalter nach DIN VDE
0641/11-08.92 (EN 60 898),
Berührungsschutz nach DIN VDE
0106/100 mit VDE Zeichen.
LS mit zeitverzögertem thermischen
Auslöser für Überlastschutz und
elektromagnetischer Auslöser für
Kurzschlussschutz. Geeignet zum
nachträglichen Anbau von
Zusatzeinrichtungen.

Energiebegrenzungsklasse:
3
Bemessungsspannung:
230/400 V AC
Bemessungsstrom:
32 A
Bemessungsschaltvermögen:
6 kA
Auslösecharakteristik:
B
Polzahl:
3
PLE:
3

mit anteiliger Stromschiene zum
Einbau in eine der vorstehenden
Verteilungen, komplett mit allem
erforderlichen Zubehör
incl. Verdrahtungs- und
Klemmenmaterial
liefern, montieren, anschließen und
maschinell beschriften.
Menge: 1,000 St

**02.23 Leitungsschutzschalter 3-pol., 25 A/B**
Leitungsschutzschalter nach DIN VDE
0641/11-08.92 (EN 60 898),
Berührungsschutz nach DIN VDE
0106/100 mit VDE Zeichen.
LS mit zeitverzögertem thermischen
Auslöser für Überlastschutz und
elektromagnetischer Auslöser für
Kurzschlussschutz. Geeignet zum
nachträglichen Anbau von
Zusatzeinrichtungen.

Energiebegrenzungsklasse:
3
Bemessungsspannung:
230/400 V AC
Bemessungsstrom:
25 A
Bemessungsschaltvermögen:
6 kA
Auslösecharakteristik:
B
Polzahl:
3
PLE:
3

mit anteiliger Stromschiene zum
Einbau in eine der vorstehenden
Verteilungen, komplett mit allem
erforderlichen Zubehör
incl. Verdrahtungs- und
Klemmenmaterial
liefern, montieren, anschließen und
maschinell beschriften.
Menge: 2,000 St

**02.24 Leitungsschutzschalter 3-pol., 16 A/B**
Leitungsschutzschalter nach DIN VDE
0641/11-08.92 (EN 60 898),
Berührungsschutz nach DIN VDE
0106/100 mit VDE Zeichen. LS mit
zeitverzögertem thermischen Auslöser
für Überlastschutz und
elektromagnetischer Auslöser für
Kurzschlussschutz. Geeignet zum
nachträglichen Anbau von
Zusatzeinrichtungen.

Energiebegrenzungsklasse:
3
Bemessungsspannung:
230/400 V AC
Bemessungsstrom:
16 A
Bemessungsschaltvermögen:
6 kA
Auslösecharakteristik:
B
Polzahl:
3
PLE:
3

mit anteiliger Stromschiene zum
Einbau in eine der vorstehenden
Verteilungen, komplett mit allem
erforderlichen Zubehör
incl. Verdrahtungs- und
Klemmenmaterial
liefern, montieren, anschließen und
maschinell beschriften.
Menge: 4,000 St

**02.25 Leitungsschutzschalter 1-pol., 16 A/B**
Leitungsschutzschalter nach DIN VDE
0641/11-08.92 (EN 60 898),
Berührungsschutz nach DIN VDE
0106/100 mit VDE Zeichen. LS mit
zeitverzögertem thermischen Auslöser
für Überlastschutz und
elektromagnetischer Auslöser für
Kurzschlussschutz. Geeignet zum
nachträglichen Anbau von
Zusatzeinrichtungen.

Energiebegrenzungsklasse:
3
Bemessungsspannung:
230/400 V AC
Bemessungsstrom:
16 A
Bemessungsschaltvermögen:
6 kA
Auslösecharakteristik:
B
Polzahl:
1
PLE:
1

mit anteiliger Stromschiene zum
Einbau in eine der vorstehenden
Verteilungen, komplett mit allem
erforderlichen Zubehör
incl. Verdrahtungs- und
Klemmenmaterial
liefern, montieren, anschließen und
maschinell beschriften.
Menge: 10,000 St

**02.26 Leitungsschutzschalter 1-pol., 16 A/C**
Leitungsschutzschalter nach DIN VDE
0641/11-08.92 (EN 60 898),
Berührungsschutz nach DIN VDE
0106/100 mit VDE Zeichen. LS mit
zeitverzögertem thermischen Auslöser
für Überlastschutz und
elektromagnetischer Auslöser für
Kurzschlussschutz. Geeignet zum
nachträglichen Anbau von
Zusatzeinrichtungen.

Energiebegrenzungsklasse:
3
Bemessungsspannung:
230/400 V AC
Bemessungsstrom:
16 A
Bemessungsschaltvermögen:
6 kA
Auslösecharakteristik:
C
Polzahl:
1
PLE:
1

mit anteiliger Stromschiene zum
Einbau in eine der vorstehenden
Verteilungen, komplett mit allem
erforderlichen Zubehör
incl. Verdrahtungs- und
Klemmenmaterial
liefern, montieren, anschließen und
maschinell beschriften.
Menge: 3,000 St

**02.27 Leitungsschutzschalter 1-pol., 10 A/ B**
Leitungsschutzschalter nach DIN VDE
0641/11-08.92 (EN 60 898),
Berührungsschutz nach DIN VDE
0106/100 mit VDE Zeichen. LS mit
zeitverzögertem thermischen Auslöser
für Überlastschutz und
elektromagnetischer Auslöser für
Kurzschlussschutz. Geeignet zum
nachträglichen Anbau von
Zusatzeinrichtungen.

Energiebegrenzungsklasse:
3
Bemessungsspannung:
230/400 V AC
Bemessungsstrom:
10
 A
Bemessungsschaltvermögen:
6 kA
Auslösecharakteristik:
B
Polzahl:
1
PLE:
1

mit anteiliger Stromschiene zum
Einbau in eine der vorstehenden
Verteilungen, komplett mit allem
erforderlichen Zubehör
incl. Verdrahtungs- und
Klemmenmaterial
liefern, montieren, anschließen und
maschinell beschriften.
Menge: 10,000 St

**02.28 Leitungsschutzschalter 1-pol., 10 A/ C**
Leitungsschutzschalter nach DIN VDE
0641/11-08.92 (EN 60 898),
Berührungsschutz nach DIN VDE
0106/100 mit VDE Zeichen. LS mit
zeitverzögertem thermischen Auslöser
für Überlastschutz und
elektromagnetischer Auslöser für
Kurzschlussschutz. Geeignet zum
nachträglichen Anbau von
Zusatzeinrichtungen.

Energiebegrenzungsklasse:
3
Bemessungsspannung:
230/400 V AC
Bemessungsstrom:
10
 A
Bemessungsschaltvermögen:
6 kA
Auslösecharakteristik:
C
Polzahl:
1
PLE:
1

mit anteiliger Stromschiene zum
Einbau in eine der vorstehenden
Verteilungen, komplett mit allem
erforderlichen Zubehör
incl. Verdrahtungs- und
Klemmenmaterial
liefern, montieren, anschließen und
maschinell beschriften.
Menge: 2,000 St

**02.29 Dämmerungsschalter IP 54, 5 - 1000 Lx einstellbar**
Dämmerungsschalter REG mit
separatem Lichtfühler, Schutzart IP
54,
Beleuchtungsstärke zwischen 5 Lx
und 1000 Lx einstellbar, mit
Verzögerungszeit ca. 1 bis 2 min.

liefern, montieren, betriebsfertig
anschließen, und in Betrieb nehmen.
Die Schaltschwelle ist an die
Umgebungsbedingungen anzupassen
und ggf. nachzujustieren. Der dafür
notwendige zusätzliche Aufwand wird
nicht extra vegütet und ist bei der
Kalkulation zu berücksichtigen.
Menge: 1,000 St

**02.30 Schaltuhr, 4-Kanal- Zeitschaltuhr mit 4 unabhängigen Schaltkanälen**
Schaltuhr, 4 Kanal
Zeitschaltuhr mit 4 unabhängigen
Schaltkanälen. Tages- und
Wochenprogramm mit 56
Schaltaktionen und Blockbildung
speicherbar. Umschaltung Sommer-/
Winterzeit. Einstellung von Datum und
Uhrzeit, sowie Programmierung des
Schaltprogramms erfolgt am Gerät
über Tastenfeld und LC-Display oder
über Programmierschlüssel. DCF
fähig über Funkantenne EG001

Anzeige:  LC-Display
Bedienung:  Tastenfeld
Schutzart:  IP 20
Bauform:  REG

komplett, einschl. Funkantenne liefern
und in eine der vorgenannten
Verteilungen bzw. an eine Wand
montieren und betriebsbereit
verdrahten / anschließen
Menge: 1,000 St

**02.31 Schuko-Steckdose für Schalttafeleinbau**
Schuko-Steckdose nach DIN VDE
0620
für Schalttafeleinbau auf Tragschiene,
2-polig + PE, Nennstrom 16 A, 250 V,
AC
zum Einbau in eine der vorstehenden
Verteilungen,
inkl. Verdrahtungs- und
Klemmenmaterial,
liefern, montieren und anschließen
Menge: 1,000 St

**02.32 Abstimmung und Antragsstellung EVU**
Abstimmung und Antragsstellung
EVU.
Messeinrichtungen Abstimmen und
den Antrag für die Netzanschlüsse
(Dorfgemeinschaftshaus und
Nachbarliegenschaft), Zähler erstellen
und beim Energieversorger
einreichen.
Menge: 1,000 psch

**02.33 Übersichtsschaltplan**
Übersichtsschaltplan gemäß DIN 40
719 der kompletten
Niederspannungsschaltanlage in DIN
A3, gerahmt hinter Glas.
Menge: 1,000 St

**02.34 Verbotsschild V1**
Sicherheitsschild, Verbotsschild
V1, DIN 40 008 Teil 2, Verbotsschild
V1 "Nicht schalten, es wird
gearbeitet"
aus Kunststoff liefern und sichtbar
neben die NSHV montieren.
Menge: 1,000 St

**02.35 Warnschild WS1**
Warnschild WS1: Sicherheitsschild,
Warnschild WS1, DIN 40 008 Teil 3,
Warnschild W1 "Gefährliche
elektrische Spannung"
aus Kunststoff, mittlere Schildgröße.
liefern und sichtbar neben die NSHV
montieren.
Menge: 1,000 St

**02.36 Aushang VDE 0134**
Aushang VDE 0134: "Anleitung zur
Ersten Hilfe bei Unfällen"
aus Kunststoff, Normgröße, liefern
und sichtbar neben die NSHV
montieren.
Menge: 1,000 St

**02.37 Aushang Sicherheitsregeln**
Aushang der Sicherheitsregeln
aus Kunststoff, Normgröße, an der
Wand montiert.
Menge: 1,000 St

**02.38 Aushang VDE 0132**
Aushang VDE 0132: "Merkblatt für die
Bekämpfung von Bränden in
elektrischen Anlagen und in deren
Nähe"
aus Kunststoff, Normgröße, an der
Wand montiert
Menge: 1,000 St

### Titel 03 KG 444 Verlegesysteme

**03.1 Sammelhalterung 15x NYM3x1,5 inkl. Befestigungsmaterial**
Geeignet für die Verwendung in Zwischendecken,
durch hohe Wärmebeständigkeit, halogenfrei, keine
Brandlast,
Befestigungslöcher 6 mm

Für Anzahl Leitungen: NYM 15x 3x1,5
Werkstoff: Stahl / bandverzinkt

komplett, einschließlich systembedingtem Zubehör
liefern und montieren
Menge: 180,000 St

*Hinweis*
Die Hauseinführung (z. B. Mehrspartenhauseinführung
gemäß DIN 18322) ist bauseits vorhanden; eine
Herstellung durch den Auftragnehmer ist nicht
vorgesehen.

**03.2 Universal-Geräteträger**
Universal-Geräteträger
bei Außendämmung von Wänden zur sicheren Befestigung
von Leuchten,sprechanlagen und mehr
Material_ PE-HD
Länge 220 mm
Bereit: 100 mm
Höhe: 60-160 mm
Halogenfrei
angebotenes Fabrikat / Typ:
'.....................................................'
komplett liefern, montieren, anschließen und in Betrieb
nehmen
Menge: 10,000 St

**03.3 Teleskop-Geräteträger und Dose**
Teleskop-Geräteträger und Dose
zur sicheren Befestigung von Leuchten und  mehr
bei Außendämmung von Wänden und Deckenn
Dämmstärke: 80-200 mm
Länge 120 mm
Breite : 120 mm
Halogenfrei
Geräteträger für Anbaugeräte mit einem Gesamtgewicht
bis 5 Kg
angebotenes Fabrikat / Typ:
'.....................................................'

komplett liefern, montieren, anschließen und in Betrieb
nehmen
Menge: 12,000 St

**03.4 PE-Wellrohr**
Maße: Øa: 75 mm
Werkstoff: PE
Dichtheit: gas- und wasserdicht bis 0,5 bar
Menge: 120,000 m

**03.5 Abzweigmanschette zur getrennten Weiterführung von Leitung**
Abzweigmanschette zur getrennten Weiterführung von
leitungen.
Maße: Øi 75 mm;
Abzweig: 35°;
Werkstoff: Manschette: EPDM;  mit Spannbänder
Eigenschaften: gas- und wasserdichte Abzweigmanschette
für Wellrohre und glatte Kabelschutzrohre
Menge: 6,000 St

**03.6 Universelles Ladesäulen Fundament**
Universelles Ladesäulen Fundament

für die Installation von Ladesäulen und Ladestelen

Universelle Fundamentlösung zur Installation von
Ladesäulen und Ladestelen. Befestigungsmöglichkeit auf
der Polymerbetonplatte. Anschluss von Strom- und
Datenkabel über eine Leerrohrverbindung.
Maße:
Fundamentplatte: 470 x 470 mm;
Höhe Fundamentplatte: 80 mm;
Fundamentplatte Öffnung: 110/150 mm;
Fundamentrohr (Øi):DN 300

Werkstoff: Fundamentrohr: PVC; Fundamentplatte:
Polymerbeton

Eigenschaften: universelles Fundamentsystem für
unterschiedliche Ladesäulen und Ladestelen

komplett liefern, montieren und anschließen
Menge: 1,000 St

### Titel 04 KG 444 Installationsgeräte

**04.1 UP. Taster mit Lichtsymbolfenster u. LED-Beleuchtungs-Modul**
Schalt-/Steckgerät, für Schraubbefest., mit Einzel-
oder Kombiabdeckung, quadratisch, (Rahmenanteil für
Kombigeräte enthalten),
liefern, montieren und anschließen als:
UP. Taster mit rechteckigem Symbolfenster 20x10mm,
(Lichtsymbol) u. LED-Beleuchtungs-Modul, 10A/230V
angeb. Fabrikat/ Typ
Menge: 14,000 St

**04.2 UP. Taster m. Kontrollfenster u. LED-Bel.-Modul als Kontrolltaster**
Schalt-/Steckgerät, für Schraubbefest.,
mit Einzel- oder Kombiabdeckung, quadratisch,

liefern, montieren und anschließen als: UP. Taster mit
Kontrollfenster 10x2mmund LED-Beleuchtungs-Modul
10A/230V,mit separaten Klemmen für das
Beleuchtungs-Modul
für die Funktion: Kontrolllicht
Menge: 2,000 St

**04.3 UP. Doppel-Taster**
Schalt-/Steckgerät, für
Schraubbefest.,
mit Einzel- oder Kombiabdeckung,
quadratisch,
(Rahmenanteil für Kombigeräte
enthalten),
liefern, montieren und anschließen
als:

UP. Doppel-Taster 10A / 250V
Menge: 2,000 St

**04.4 U.P. Schukosteckdose 1-fach**
Schalt-/Steckgerät, für
Schraubbefest.,
mit Einzel- oder Kombiabdeckung,
quadratisch,
(Rahmenanteil für Kombigeräte
enthalten),
liefern, montieren und anschließen
als:

UP. Schuko-Steckdose, 1-fach, 16A /
250V
mit integriertem erhöhten
Berührungsschutz
Menge: 12,000 St

**04.5 UP. Schuko-Steckdose 2-fach**
Schalt-/Steckgerät, für
Schraubbefest.,
mit Einzel- oder Kombiabdeckung,
quadratisch,
(Rahmenanteil für Kombigeräte
enthalten),
liefern, montieren und anschließen
als:

UP. Schuko-Steckdose, 2-fach, 16A /
250V
mit integriertem erhöhten
Berührungsschutz
Menge: 9,000 St

**04.6 UP. Schuko-Steckdose 3-fach**
Schalt-/Steckgerät, für Schraubbefest.,
mit Einzel- oder Kombiabdeckung, quadratisch,
(Rahmenanteil für Kombigeräte enthalten),
liefern, montieren und anschließen als:
UP. Schuko-Steckdose, 3-fach, 16A / 250V
mit integriertem erhöhten Berührungsschutz
Menge: 2,000 St

**04.7 UP. Schalterdose, T = 46 mm**
Gerätedose DIN VDE 0606 als
UP.- Schalterdose DIN 49073 aus
Isolierstoff,
EInbauöffnung 60 mm, Tiefe 46 mm
für Schraubbefestigung, verdrehungssicher
kombinierbar,
liefern u. montieren einschl. fräsen in
Mauerwerk
Menge: 2,000 St

**04.8 Hohlwand - Schalterdose, T = 47 mm**
Gerätedose DIN VDE 0606 als
Hohlwand - Schalterdose DIN 49073
aus Isolierstoff,
Fräsloch 68 mm, Tiefe 47 mm für
Schraub- befestigung,
verdrehungssicher kombinierbar,
liefern u. in Ständerwand montieren
einschl. Bohrung
Menge: 3,000 St

**04.9 Antennen-Steckdose 3Loch SAT,TV, FM, Einzeldose**
Antennen-Steckdose 3Loch SAT,TV, FM, Einzeldose

Antennen-Steckdose mit Steckklemmen für
Gemeinschafts-/DVB-T und Breitbandkabelanlagen,
SAT-Einzel- und Verteileranlagen, digitale und analoge
Übertragung, terrestrischen Empfang, in Sternstruktur
oder entkoppelten Stichleitungen, HDTV geeignet,
fernspeisbar über F-Buchse, gleichspannungsdurchlässig.

Montageart: Schraubbefestigung
Anschlussdämpfung bei 2150 MHz: 2 dB
Anschlussdämpfung bei 860 MHz: 5,50 dB
Anschluss-/Steckertyp: Enddose
Frequenz Bandbreite: 5 - 2400 MHz
Anzahl der Ausgänge: 3
Werkstoff: Metall
Tiefe: 27,20 mm
Einbautiefe: 40 mm

Fabrikat : Berker oder gleichwertig

gewähltes Fabrikat/Typ: '....................'

liefern, montieren und betriebsfertig anschließen.
Menge: 1,000 St

**04.10 Zentralstück mit Beschriftung TV/R/SAT**
Zentralstück mit Beschriftung TV/R/SAT

Zentralstück für 2-und 3-Loch Antennen-Steckdosen, mit
ausbrechbarem SAT-Eingang. Passend zu
Antennen-Steckdosen führender Hersteller.
Unterputz-Installation, Flächenprogramm. Material:
Kunststoff, Thermoplast, bruchsicher, hochglänzende
Oberfläche, halogenfrei.

Zugehörige Serien: Berker K.1
Anschluss-/Steckertyp: Koax
Breite: 70,50 mm
Höhe: 55,50 mm
Tiefe: 7 mm
Montageart: Schraubbefestigung
Farbe: Polarweiß
RAL Nummer: 9010
Werkstoff: Thermoplast
Oberfläche: Unbehandelt
Halogenfrei: Ja
Beschriftung: Ohne Beschriftungsfeld

gewähltes Fabrikat/Typ:
'....................'

liefern, montieren und betriebsfertig anschließen.
Menge: 1,000 St

**04.11 UP. Schalter-Abzweigdose, T = 66 mm**
Geräte-Verbindungsdose DIN VDE
0606 als
UP.- Abzweig- Schalterdose DIN
49073 aus Isolierstoff,
Einbauöffnung 60 mm, Tiefe 66 mm
für
Schraubbefestigung,
verdrehungssicher kombinierbar,
liefern und montieren einschl. fräsen
in Mauerwerk und
Klemmarbeiten
Menge: 20,000 St

**04.12 Hohlwand - Schalter - Abzweigdose, T = 61 mm**
Geräte-Verbindungsdose DIN VDE
0606 als
Hohlwand - Abzweig- Schalterdose
DIN 49073 aus
Isolierstoff, Fräsloch 61 mm, Tiefe 61
mm für
Schraubbefestigung,
verdrehungssicher kombinierbar,
liefern und in Ständerwand montieren
einschl. Bohrung
und Klemmarbeiten
Menge: 2,000 St

**04.13 UP. Abzweigdose**
UP.- Abzweigdose DIN 49073 aus
Isolierstoff,
Innendurchmesser 70 mm, Tiefe 36
mm mit Putzscheibe,
Deckel, Deckelschraube, liefern und
montieren, einschl.
fräsen in Mauerwerk und
Klemmarbeiten
Menge: 25,000 St

**04.14 SCHUKO-Steckd. mit Deckel und Schloss**
SCHUKO-Steckdose 16 A 250 V~ mit Klappdeckel, Schloss
und Beschriftungsfeld
mit gleichen Schließungen
Wassergeschützt Unterputz IP44

Merkmale:
- Tragring ist in Verbindung mit den
Befestigungskrallen und Krallenschrauben
geerdet.
- Schnellbefestigung (ca. 3,5 Umdrehungen pro
Befestigungskralle).
- Eingehauste Spreizkrallen.
- Einfachere Krallenbefestigung durch robusten
Schraubenkopfantrieb PZ1 /
Schlitz / PH.
- Vereinfachte Installation durch patentierte Anordnung
der großen
Schlüssellochprofile mittels Dosenschrauben.
- Geringe Einbautiefe.
- Große, ergonomisch geformte Lösehebel.
- Stabiler Erdungsbügel mit massiven Erdungsfingern.
- Stabiler und korrosionsbeständiger Stahltragring.
- Bruchsicherer Thermoplastsockel.
- Geerdeter Tragring.

Technische Daten:
Einbautiefe: 29 mm
Leitergut: starr und flexibel
Anschlussquerschnitt
- für Leiter von: 1,5 mm² bis 2,5 mm²
Höhe des Beschriftungsschilds: 12 mm

ausgew. Fabrikat/Artikel:

liefern und montieren
Menge: 3,000 St

**04.15 Herd-/Geräteanschlussdose, 5x2,5mm², IP 20, u.P.**
Herd- /Geräteanschlussdose, 5x2,5 mm², IP 44, A.P,
passend zum Gerätesystem

liefern, montieren und anschließen
Menge: 6,000 St

**04.16 DLE küche/Geräteanschlussdose, 5x4mm², IP 44, u.P.**
Herd- /Geräteanschlussdose, 5x4 mm², IP 44,
HW passend zum Gerätesystem

liefern, montieren und anschließen
Menge: 1,000 St

**04.17 Decken-Präsensmelder**
Präsenzmelder für die
Deckenmontage im Innenbereich.
Das Sensor-Modul erfasst sich
bewegende Wärmequellen
(z. B. Personen) in einem
einstellbaren
Erfassungsbereich und startet eine
Treppenlichtzeit.
Für ohmsche, induktive und kapazitive
Lasten wie Glühlampen,
Energiesparlampen, NV-
Halogenbeleuchtung mit
konventionellem Trafo,
elektronische Trafos,
Leuchtstoffampen, LED Leuchten.
Das Sensor-Modul verfügt über einen
Lichtfühler mit
einstellbarer Helligkeitsschwelle, so
dass die
Beleuchtung nur unterhalb einer
bestimmten
Helligkeitsschwelle eingeschaltet wird.
Durch die Präsenzfunktion kann das
Sensor-Modul die
Beleuchtung trotz einer anwesenden
Person ausschalten,
wenn genügend natürliches Licht
vorhanden ist.
Für die Montage in einer 60er-
Unterputzdose oder in
dem als Zubehör erhältlichen
Aufputzgehäuse.
Mit Krallen- und Schraubbefestigung.
Mit Schraubklemmen.
Funktionen:
-Schalten von einem Ausgang.
-Externe Ansteuerung über einen PL-
Eingang (Sensor-Modul auf
Zentralstellen-Einsatz (Slave),
Nebenstelle Plus).
-Schalten
-Helligkeitsabhängige
Treppenlichtfunktion
Nennspannung: AC 220/230 V, 50/60
Hz
Nennstrom: max. 10 AX, cos Phi =0,6
Ausgänge: 1x Schließer
Max. Schaltleistung pro Kanal:
Glühlampen: 2200 W
HV-Halogenlamen: 2000 W
NV-Halogenlamen mit gewickeltem
Trafo: 500 VA
Elektronische Trafos: 1050 W
Kapazitive Last: 10 A, 140 uF
Energiesparlampen: 100 VA
Motorlast: 1000 VA
Neutralleiter: erforderlich (3
Leitersystem)
Anschlussquerschnitt: max. 2x2,5
mm2
Erfassungswinkel: 360 Grad
Anzahl der Ebenen: 6
Anzahl der Zonen: 136
Anzahl der Bewegungssensoren: 4
Empfohlene Montagehöhe: 2,5 m
Reichweite: Radius von max. 7 m (bei
einer Montagehöhe von 2,50 m)
Empfindlichkeit: stufenlos einstellbar
Helligkeitsschwelle:
stufenlos einstellbar von ca. 10 bis ca.
1000 Lux
Nachlaufzeit Kanal 1:
stufenlos einstellbar von ca. 10 s bis
ca. 30 min
Farbe: polarweiß

komplett liefern und montieren
Menge: 5,000 St

**04.18 CEE-Wandsteckdosen 32A**
CEE-Wandsteckdosen 32A
Gehäusematerial: PA6
Nennstrom: 32A
Polzahl: 3/4/5 Pole
Kontakte: Messing blank oder Messing vernickelt (v)
Schraubklemmen oder schraublose Anschlusstechnik Turbo
Terminal (TT)
Schutzart: IP44 oder IP67
inkl. Würgenippel (oder Blindverschraubung bei IP67)

komplett liefern und montieren
Menge: 1,000 St

**04.19 Batteriebetriebener Rauchwarnmelder**
Batteriebetriebener Rauchwarnmelder zur frühzeitigen
Detektion von Brandrauch sowie zur lokalen akustischen
Alarmierung anwesender Personen.
Prinzip: photoelektrischer Streulichtsensor
Stromversorgung: 3V Lithiumbatterie, fest verlötet
Mikroprozessor: integriert
Batterielebensdauer: 10+1 Jahre
Alarmgeber, Typ: Piezoelektr. Scheibe
Schalldruck: 85dB(A) in 3m Abstand
Selbsttestfunktion: automatisch
Spannungsabfall: akustische und optische Meldung
Gehäusematerial: Kunststoff, UL94HB klassifiziert
Gehäusefarbe: weiß, ähnlich RAL9010
Einsatztemperatur: -10°C bis +40°C
Feuchtigkeit: 15 - 95% rel., keine Betauung
Abmessungen: 115 mm Durchm./ H=50 mm

liefern und montieren
Menge: 7,000 St

**04.20 UP Jalousietaster**
UP Jalousietaster
Jalousiecontrol-Einsatz mit Bedienelement
geeignet für Zentral- und Gruppensteuerung
Zum manuellen Schalten der Jalousie- und Markisenmotore
im Raum unter Berücksichtigung der Zentalsteuerung
(Windsensor).
mit Rahmen und Bedienelement
bestehend aus:
Jalousiesteuerungs-Einsatz zur Vor-Ort-Ansteuerung
eines Jalousie- /Rollladenmotors mit Endschalter.
Der Einsatz besitzt zwei elektrisch
gegeneinander verriegelte Relaiskontakte, die das
gleichzeitige Ansteuern beider Relaisausgänge
zuverlässig verhindert.
Mit Krallen- und Schraubbefestigung.
Mit Schraubklemmen.
Funktionen:
Es wird durch das Modul die Art und
Weise festgelegt, wie die Funktion des
Einsatzes genutzt wird.
Nennspannung: AC 220/230 V, 50/60 Hz
Ausgänge: 2 Schließer (gegeneinander
verriegelt)
Motorlast: 1 Motor, max. 1000 VA
Neutralleiter: erforderlich (3
Leitersystem)
Anschlussquerschnitt: max. 2x2,5 mm2

einschl. Abdeckung und Rahmenanteil
komplett liefern, montieren, maschinell beschriften und
betriebsfertig anschließen
Menge: 2,000 St

**04.21 UP Trennrelais für 3 Antrieben**
Trennrelais

Liefern und fachgerechte Montage eines Trenn- und
Steuerungsmoduls zur gemeinsamen Ansteuerung von drei
Rollladen-/Jalousie-/Markisenmotoren. Modul zur
sicheren elektrischen Trennung der Motoren, geeignet
für Parallelschaltung mehrerer Module.
Gerätetyp: Trennmodul für 3 Rollladenmotoren
Anwendung: gleichzeitige Ansteuerung von 3 Motoren
Versorgungsspannung: ~230 V, 5060 Hz ±10%
Steuereingang: ~230 V, 5060 Hz ±10%
Max. Schaltleistung: 3 A / 250 V AC, max. 750 VA
Stromaufnahme: ca. 17 mA
Anschlüsse: Schraubklemmen bis 1,5 mm²
Montage: Unterputz / in Schutzgehäuse (bei
Feuchträumen/Außenbereich)
Abmessungen: ca. L 57 x B 52 x H 20 mm
Einsatzbereich: trockene Räume; Schutzgehäuse bei
Feuchte/Outdoor erforderlich

Lieferung inkl. aller Kleinteile
Einbau, Verdrahtung und Funktionsprüfung
Integration in bestehende Steuerlogik
Prüfung gemäß VDE-Normen und Dokumentation
Menge: 1,000 St

**04.22 UP-Thermostat mit Einstellrad**
Raumthermostat mit Einstellrad, Unterputz
Einsetzbar für wassergeführte Fußbodenheizung und
Heizkörper.
Geeignet für marktübliche UP-Dosen mit einer C-C
Distanz von 60 mm,
Einsetzbar in der 230-V-Ausführung als
Stand-Alone-Regler
Das Thermostat kann via 230-V-Relaisausgang bis zu fünf
thermische Stellantriebe geräuscharm steuern.
Temperaturbereich 5-30 C,
Glatte,
leicht zu reinigende Oberfläche,
sehr hohe UV-Beständigkeit,
IP 21,
Spannungsversorgung: 220-240V,50/60 Hz
AC
Kontaktbelastung / Ausgang: Max.
Dauerlast: 50 mA bzw. 10 W
Max. Schaltleistung (Einschaltstrom): 3 A <= 100 ms
Menge: 8,000 St

**04.23 Therm. Stellantrieb 230 V, 50 Hz**
Thermischer Stellantrieb
mit Montagehilfe und Stellungsanzeige passend für RA-
Gehäuse.
Versorgungsspannung: 230 V
Menge: 8,000 St

**04.24 Regelklemmleiste 230 V**
Die 230 V Regelklemmleiste ermöglicht den Anschluss von
bis zu 14 Stellantrieben und 8 Raumthermostaten in
Warmwasser-Fußbodenheizungen. Sie verfügt über einen
230 V-Ausgang für eine Umwälzpumpe und ein
potentialfreies Relais für einen Kessel, das bei
Wärmebedarf aktiviert wird. Abwesenheits- und Kühlmodus
lassen sich über 230 V steuern, LEDs zeigen aktive
Ausgänge an. Die Klemmen sind klar gekennzeichnet, um
die Montage zu erleichtern.
Menge: 2,000 St

### Titel 05 KG 445 Beleuchtungsanlagen

*Hinweis*
KG 445 Allgemeinbeleuchtung

**05.1 Anbauleuchte, linear**
linearen Anbauleuchte, direktstrahlend, mit folgenden
Eigenschaften:
Leuchtenkörper: stranggepresstes, CO2-reduziertes
Aluminium, pulverbeschichtet, ähnlich RAL 9016
Abmessungen:
Länge 1000 mm Breite ca. 67 mm, Höhe ca. 80 mm,
Lichttechnik:
Farbtemperatur 3000 K
Farbwiedergabeindex CRI = 80
Bemessungslichtstrom: ca. 2828 lm
Bemessungsleistung: ca. 30,8 W
Leuchtenlichtausbeute: ca. 92 lm/W
Farborttoleranz: MacAdam = 3
Blendbegrenzung: UGR < 19
Leuchtdichte = 65°: max. 3057 cd/m²
Lebensdauer: mittlere Bemessungslebensdauer L80 B10 =
70.000 h (bei Ta = 25 °C)
Betriebsgerät: integriert, DALI dimmbar
Elektrischer Anschluss: über 3 + 2-polige
Anschlussklemme, bis 2,5 mm²
Netzanschluss: 220240 V, 50/60 Hz
Schutzart/Schutzklasse: IP20, Schutzklasse I
Prüfung: Glühdrahtfestigkeit 650 °C
angebotenes Fabrikat / Typ:
'.....................................................'

komplett liefern, montieren, anschließen und in Betrieb
nehmen
Menge: 6,000 St

**05.2 Lichtband inkl. Profil und Abdeckung**
Liefern und montieren eines durchgehenden linearen
LED-Lichtbandes als Randbeleuchtung im Raum, ausgeführt
als Anbau-Lichtband in Profilbauweise mit opaler bzw.
mikroprismatischer Abdeckung, bestehend aus einzelnen
Leuchtenmodulen.
Eigenschaften:
Leuchtenkörper: stranggepresstes, CO2-reduziertes
Aluminium, pulverbeschichtet, ähnlich RAL 9016
Abmessungen:
Breite ca. 67 mm, Höhe ca. 80 mm,
Abdeckung mikroprismatisch grau
Lichttechnik:
Farbtemperatur 3000 K
Farbwiedergabeindex CRI = 80
Bemessungslichtstrom: ca. 2828 lm
Bemessungsleistung: ca. 30,8 W
Leuchtenlichtausbeute: ca. 92 lm/W
Farborttoleranz: MacAdam = 3
Blendbegrenzung: UGR < 19
Leuchtdichte = 65°: max. 3057 cd/m²
Lebensdauer: mittlere Bemessungslebensdauer L80 B10 =
70.000 h (bei Ta = 25 °C)
Betriebsgerät: integriert, DALI dimmbar
Elektrischer Anschluss: über 3 + 2-polige
Anschlussklemme, bis 2,5 mm²
Netzanschluss: 220240 V, 50/60 Hz
Schutzart/Schutzklasse: IP20, Schutzklasse I
Liefer- und Leistungsumfang:
Leuchtenmodule inkl. integrierter Betriebsgeräte
Profilsystem inkl. Abdeckung, Endkappen und
Verbindungselemente
Elektrischer Anschluss über 3- + 2-polige
Anschlussklemme bis 2,5 mm²
Fachgerechte Montage, Ausrichtung und Befestigung
Inbetriebnahme und Funktionsprüfung

Leuchtentyp:
mp LINE 67 A 2828 830 MG W DA HO 1000
oder gleichwertig

angebotenes Fabrikat / Typ:
'.....................................................'

komplett liefern, montieren, anschließen und in Betrieb
nehmen
Menge: 32,000 m

**05.3 Deckenanbauleuchte, rund**
runden Deckenanbauleuchte, direktstrahlend, mit
homogener Ausleuchtung, ausgestattet mit
mikroprismatischer Abdeckung.
Technische Daten:
Leuchtenkörper: Aluminium, pulverbeschichtet (Farbe auf
Anfrage)
Abmessungen/Gewicht: Ø ca. 600 mm, Höhe ca. 87 mm,
Lichttechnik:
Farbtemperatur 3000 K
Farbwiedergabeindex CRI = 80
Bemessungslichtstrom: ca. 5670 lm
Bemessungsleistung: ca. 54,8 W
Leuchtenlichtausbeute: ca. 103 lm/W
Farborttoleranz: MacAdam = 3
Blendbegrenzung: UGR < 19
Leuchtdichte =65°: max. 2427 cd/m²
Lebensdauer: mittlere Bemessungslebensdauer L80 B10 =
70.000 h (bei Ta = 25 °C)
Betriebsgerät: integriert, DALI dimmbar
Elektrischer Anschluss: über 3 + 2-polige
Anschlussklemme, bis 2,5 mm²
Netzanschluss: 220240 V, 50/60 Hz
Schutzart/Schutzklasse: IP40, Schutzklasse I

angebotenes Fabrikat / Typ:
'.....................................................'

komplett liefern, montieren, anschließen und in Betrieb
nehmen
Menge: 7,000 St

**05.4 Deckenleuchte, Anbauleuchte direkt/indirekt, quadratisch**
Deckenanbauleuchte in quadratischer Ausführung,
direkt/indirekt strahlend.

Leuchtenkörper aus Stahlblech/Aluminium,
pulverbeschichtet, ähnlich RAL 9005.
Abdeckung opal,
Lichtfarbe 4000 K,
Farbwiedergabeindex CRI = 80.
Bemessungslichtstrom 4700 lm,
Bemessungsleistung 31 W, Leuchtenlichtausbeute 152
lm/W, MacAdam 3,
UGR < 25, Leuchtdichte = 65° = 6863 cd/m².
Mittlere Bemessungslebensdauer L80 B10 = 70.000 h bei
25 °C Umgebungstemperatur.
Elektrischer Anschluss über 3 + 2-polige
Anschlussklemme bis 2,5 mm², Netzspannung 220240 V AC,
50/60 Hz.
Schutzklasse I, Schutzart IP 20
Abmessungen: 450 mm x 450 mm,

angebotenes Fabrikat / Typ:
'.....................................................'

komplett liefern, montieren, anschließen und in Betrieb
nehmen
Menge: 11,000 St

**05.5 Deckenleuchte, Anbau direkt, rund**
Deckenleuchte, Anbau direkt, rund, Leuchtenkörper PMMA
Aluminium, ähnlich RAL 9016, pulverbeschichtet,
direktstrahlend, homogene Ausleuchtung für
Deckenaufhellung,
Abdeckung opal, 3000 K, CRI 80, Bemessungslichtstrom
1860 lm,
Bemessungsleistung 19 W, Leuchtenlichtausbeute 98 lm/W,
Mac
Adams 3, Leuchtdichte =65° 4598 cd/m², mittl.
Bemessungslebensdauer L 80 B10 70.000 h (für
Umgebungstemperatur 25°C), elektrischer Anschluss über
3-
polige Anschlussklemme bis 2,5mm², Netzspannung 220-240
V
Netzart 50/60 Hz, Glühdrahtfestigkeit 650°C,
Schutzklasse I, IP
Bemessungslichtstrom Fv: 1860 lm
Bemessungsleistung P: 19 W
Farbtemperatur Tcp: 3000 K
Leuchtdichte = 65°: 4598 cd/m²
Mittlere
Bemessungslebensdauer (Lx): L 80 B10 70.000 h
Farbwiedergabeindex CRI: = 80
Leuchtenlichtausbeute ?v: 98 lm/W
Außendurchmesser: Ø 300 mm
Betriebstechnik
Netzspannung: 220-240 V
Netzart (Hz): 50/6
angebotenes Fabrikat / Typ:

'.....................................................'

komplett liefern, montieren, anschließen und in Betrieb
nehmen
Menge: 4,000 St

*Hinweis*

**05.6 Wandleuchte Außenleuchte**
Wandleuchte. Zweiseitiger, abgeblendeter Lichtaustritt.
Für 1 Lampe mit einer Leistung von max. 60 W,
Sockel E 27. inklusive LED-Leuchtmittel 13584, 7 W,
805 lm,
Farbtemperatur 3000 K.
Schutzart IP 65.
Leuchte aus Aluminiumguss, Aluminium und Edelstahl,
Farbe Grafit. Sicherheitsglas mattiert.
Zwei Leitungseinführungen zur Durchverdrahtung der
Netzanschlussleitung bis Ø 10,5 mm.
Abmessungen: 200 x 110 x 100 mm.
angebotenes Fabrikat / Typ:

'.....................................................'

komplett liefern, montieren, anschließen und in Betrieb
nehmen
Menge: 7,000 St

**05.7 Lichtbauelement**
Lichtbauelement.
Asymmetrisch-bandförmige Lichtstärkeverteilung.
Dark Sky: Lichtstromanteil im oberen Halbraum < 1%.
LED, 22,5 W Leuchten-Anschlussleistung,
Leuchten-Lichtstrom 2294 lm,
Farbtemperatur 3000 K. Farbwiedergabeindex (CRI) > 80.
Mit austauschbarem LED-Modul mit einer mittleren
Bemessungslebensdauer von > 200.000 Betriebsstunden
(L80B50 bei ta = 25 °C). 20-jährige Nachliefergarantie
auf das LED-Modul und die Verschleißteile.
Mit LED-Netzteil, DALI-steuerbar,
220-240 V, 0/50-60 Hz.
Schutzart IP 65.
Leuchte aus Aluminiumguss, Aluminium und Edelstahl,
Farbe Grafit. Kunststoffzylinder klar, mit optischer
Struktur.
Reflektor aus eloxiertem Reinstaluminium. Anschlussdose
mit 2 Leitungsverschraubungen zur Durchverdrahtung der
Netzanschlussleitung von ø 8-17 mm, max. 5 x 4 qmm.
Höhe der Leuchte über Flur 2500 mm.
Leuchtendurchmesser 135 mm.

Montage:
Befestigung über Erdstück zum Einbetonieren
Montage- und Verdrahtungsteile vollständig im
Lieferumfang enthalten
Menge: 5,000 St

**05.8 Erdstück für die Befestigung eines Lichtbauelements**
Erdstück für die Befestigung eines Lichtbauelements im
Boden.
Erdstück aus Stahl, feuerverzinkt nach EN ISO 1461
Einstecktiefe 330 mm
Erdstücklänge 1050 mm
Menge: 5,000 St

### Titel 06 KG 449 Baustromanlagen

*Hinweis*
Hinweise Baustromanlage,
Baubeleuchtung

Für die Zeit des technischen
Innenausbau ist die Stromversorgung
mit einer Baustromanlage zu
gewährleisten.
Von der ausführenden Firma ist beim
zuständigen EVU ein entsprechender
Antrag für den Baustromanschluss zu
stellen.
Weiterhin sind folgende Leistungen im
notwendigen Maße und in
erforderlicher Anzahl zu erbringen:

Stellen von Baustromverteilern
nach den Baurichtlinien des
zuständigen EVU ggf. auch für
Baukran
Notwendige Maßnahmen des
Potentialausgleiches und der
Erdung
Baustellenbeleuchtung auch als
Notbeleuchtung im Verkehrsweg
während der Ausserbetriebnahme
der Verkehrswegebeleuchtung
Erforderliche Verlängerungen zu
den einzelnen Betriebsmitteln.
Alle erforderlichen Baustrom- und
Baubeleuchtungsanlagen sind zur
Miete anzubieten.
Regelmäßige Überprüfung der
gesamten Baustromanlage,
einschl. Protokollierung

Alle weiteren erforderlichen
Baustelleneinrichtungen sind durch
die Montagefirmen selbst im
erforderlichen Umfang beizustellen
und in die Einheitspreise
einzurechnen. Eine besondere
Vergütung erfolgt nicht.
Erforderliche Verlängerungen zu den
einzelnen Betriebsmitteln sowie
spezielle Arbeitsfeldbeleuchtungen
sind von den jeweiligen Gewerken
selbst zu bringen.

**06.1 Baustromverteilung mit Zähler 100 A**
Stellen einer Baustromverteilung aus
robustem transportablem
Stahlblechgehäuse auf
Standkufengestell, Schutzgrad IP43,
Auf- und Ausbau nach VDE 01612
und 0100
Anschlusswert mind. 100 A,
ausgerüstet mit einem EVU
Zählerplatz mit mind:

- 6 Schukosteckdosen
- 2 CEE- Steckdosen 16 A
- 1 CEE- Steckdosen 32 A
- 1 Drehrichtungsumschalter
- 1 FI- Schutzschalter 63/0,5 A 4-polig
- 1 FI- Schutzschalter 25/0,03 A
4-polig
- 1 CEE Einbaustecker 63 A
- 2 NH-00 Abgänge zum Anschluss
weiterer BS-Verteiler

liefern, aufstellen und anschließen

Der Zählerstand ist einschl.
Anfangszählerstand wöchentlich im
Bautagebuch zu dokumentieren und
durch die örtliche BÜ (
Bauüberwachung) abzeichnen zu
lassen.
Der Baustromverteiler ist während der
Bauzeit allen beteiligten Gewerken zur
Nutzung zur Verfügung zu stellen und
nach Beendigung des Bauvorhabens
zur Eigenverwendung zu demontieren
und abzutransportieren.
Menge: 12,000 Mona

**06.2 Reparaturen an der Baustromanlage zum Nachweis**
bei Havarien / auf Anweisung der
Bauleitung einschließlich An-und
Abfahrt
Menge: 10,000 h

**06.3 Inbetriebnahme und Außerbetriebnahme**
Anschluss und Inbetriebnahme sowie
Außerbetriebnahme der
Baustelleneinrichtung entsprechend
dem Baufortschritt einschließlich aller
notwendigen Koordinierungs-,
Klemm-, Anschluss- und
Veränderungsarbeiten. Die Lieferung
der erforderlichen Aderhülsen,
Kabelschuhe, Kabelmarkierer und
Verschraubungen gehört zum
Lieferumfang.
Menge: 1,000 psch

**06.4 2 Stück Gummischlauchleitungen TYP H07RN-F 5G16**
2 Stück Gummischlauchleitungen
H07RN-F 5G16 mm2
für mittlere Beanspruchung mit CEE
Stecker und Kupplung 32 A, Länge
ca. 30 m

liefern und anschließen
Nach Beendigung der Bauzeit sind die
Gummischlauchleitungen zur Eigenverwendung
abzubauen und abzutransportieren.
Menge: 12,000 Mona

**06.5 5 Baustellenleuchten 1xLS 36/58 W, IP65**
5 Baustellenleuchten 1xLS 36/58 W,
IP65
in robuster, schlagfester Ausführung,
komplett inkl. Leuchtmittel, einschl.
ca. 15 m langen
beidseitigen Anschlussleitungen Typ
H07RN-F 3G1,5 mm²
mit Stecker, Kupplung und
Hängevorrichtung
provisorisch für Gebäudebeleuchtung
liefern,
betriebsbereit montieren und nach
Beendigung der
Baumaßnahme zur Eigenverwendung
demontieren und abtransportieren.
Menge: 12,000 Mona

**06.6 5 Baustellenleuchten 1xLS 36/58 W, IP65 Folgemonat**
5 Baustellenleuchten 1xLS 36/58 W,
IP65
in robuster, schlagfester Ausführung,
komplett inkl. Leuchtmittel, einschl.
ca. 15 m langen
beidseitigen Anschlussleitungen Typ
H07RN-F 3G1,5 mm²
mit Stecker, Kupplung und
Hängevorrichtung
provisorisch für Gebäudebeleuchtung
liefern,
betriebsbereit montieren und nach
Beendigung der
Baumaßnahme zur Eigenverwendung
demontieren und abtransportieren.
Menge: 2,000 Mona

**06.7 An- und Abtransport der vorgenannten Arbeitsbühne**
An- und Abtransport der vorgenannten
Arbeitsbühne
zur Baustelle
Menge: 2,000 St

### Titel 07 KG 449 Schlitz-, Bohr- und Stemmarbeiten

*Hinweis*
Für die UP- Leitungsverlegung sind
diverse Wandschlitze in
verschiedenen Größen mittels
Schlitzfräse mit Staubabsaugung
herzustellen und wandbündig
auszustemmen.
Bei der Ausführung der Arbeiten ist
unbedingt die DIN 1053 zu beachten.
Vor Beginn der Arbeiten ist in jedem
Fall eine Abstimmung mit der
Bauleitung erforderlich. Keinesfalls
dürfen durch die Schlitz- und
Stemmarbeiten Bauteile in Ihrer
Stabilität beeinträchtigt werden, in
kritischen Fällen ist eine Abstimmung
mit dem Statiker durchzuführen.
Der anfallende Schutt ist umgehend
zu beseitigen und ordnungsgemäß zu
entsorgen.

Alle Schlitze, Bohrungen und
Durchbrüche sind nach der
Leitungsverlegung durch den
Elektriker oberflächenbündig über die
gesamte Länge selbst wieder
fachgerecht zu verschließen. Durch
den Putzer wird max 1 cm Putzstärke
aufgetragen!
Bohrungen Durchbrüche und sonstige
Leitungsdurchführungen in Wänden
und Decken sind im Normalfall durch
die Elektrofirma mit einfachem Mörtel
zu verschließen.
Sollte es sich jedoch um Brandwände
handeln, so sind diese in
Verantwortung der Elektrofirma in
Form von Schottungen mit den
vorgeschrieben
feuerwiderstandsfähigen Materialien
zu verschließen.
Dies gilt im besonderen für
Durchführungen mit erhöhter
Kabelhäufung.

Bei der Durchführung aller Schlitz-,
Bohr- und Stemmarbeiten sind Staub-
und Lärmentwicklung auf ein Minimun
zu reduzieren. Bereiche mit hoher
Staubentwicklung sind ggf. mit
entsprechenden Planen staubdicht
abzugrenzen.

**07.1 Kernbohrung, D= 120 mm bis 30 cm Stärke**
Kernbohrung in Stahlbeton-Decken
oder -Wänden, bauwerksschonend
mit Diamantbohrgerät herstellen
Größe:
Durchmesser 120 mm bis 30 cm
Stärke
Menge: 1,000 St

**07.2 Kernbohrung, D= 100 mm bis 30 cm Stärke**
Kernbohrung in  Stahlbeton-Decken
oder -Wänden, bauwerksschonend
mit Diamantbohrgerät herstellen
Größe:
Durchmesser 100 mm bis 30 cm
Stärke
Menge: 1,000 St

**07.3 Kernbohrung, D= 80 mm bis 30 cm Stärke**
Kernbohrung in  Stahlbeton-Decken
oder -Wänden, bauwerksschonend
mit Diamantbohrgerät herstellen
Größe:
Durchmesser 80 mm bis 30 cm
Stärke
Menge: 1,000 St

**07.4 Kernbohrung, D= 60 mm bis 30 cm Stärke**
Kernbohrung in  Stahlbeton-Decken
oder -Wänden, bauwerksschonend
mit Diamantbohrgerät herstellen
Größe:
Durchmesser 60 mm bis 30 cm
Stärke
Menge: 2,000 St

**07.5 Kernbohrung, D= 30 mm bis 30 cm Stärke**
Kernbohrung in  Stahlbeton-Decken
oder -Wänden, bauwerksschonend
mit Diamantbohrgerät herstellen
Größe:
Durchmesser 30 mm bis 30 cm
Stärke
Menge: 50,000 St

**07.6 Bohrung D=30 mm bis 24 cm Dicke in Mauerwerk**
Bohrung D=30 mm in
Mauerwerk bis 24 cm Dicke herstellen
Menge: 4,000 St

**07.7 Bohrung D=15 mm bis 24 cm Dicke in Mauerwerk**
Bohrung D=15 mm in
Mauerwerk bis 24 cm Dicke herstellen
Menge: 10,000 St

**07.8 Wandschlitz bis 100 x 40 mm**
Wandschlitz  bis 100 x 40 mm
in Stahlbeton oder Mauerwerk mit
Diamantmauerfräse herstellen
Menge: 25,000 m

**07.9 Wandschlitz 50x50 mm in MW fräsen**
Wandschlitz BxT 50 x 50 mm
in Mauerwerk mit Schlitzfräse
herstellen und nach Leitungslegung
oberflächenbündig verschließen
Menge: 15,000 m

**07.10 Wandschlitz 50x25 mm in MW fräsen**
Wandschlitz BxT 50 x 25 mm
in Mauerwerk mit Schlitzfräse
herstellen und nach Leitungslegung
oberflächenbündig verschließen
Menge: 25,000 m

**07.11 Wandschlitz 50x25 mm in MW stemmen per Hand**
Wandschlitz BxT 50 x 25 mm
in Mauerwerk per Hand herstellen und
nach Leitungslegung
oberflächenbündig verschließen
Menge: 5,000 m

**07.12 Wandschlitz 25x25 mm in MW fräsen**
Wandschlitz BxT 25 x 25 mm
in Mauerwerk mit Schlitzfräse
herstellen und nach Leitungslegung
oberflächenbündig verschließen
Menge: 25,000 m

### Titel 08 KG 449 Brandschutz

**08.1 Weichschott / Mineralfaserplattenschott, Schott Gr. bis 0,05 m2**
Kabelabschottung aus zweiseitig
montierten Mineralfaserplatten min. 60
mm stark. Die Mineralfaserplatten
sind einseitig mit einem im Brandfall
aufschäumendem Anstrich fertig
beschichtet und müssen nicht
nachbeschichtet werden. Die
durchgeführten Tragsysteme,
Kabelbündel, Streckenisolierungen
müssen gemäß Zulassung mit einem
intumeszierenden Anstrich versehen
werden. Für den Einsatz in leichten
Trennwänden muss eine
entsprechende umlaufende Laibung
aus nichtbrennbaren Baustoffen
montiert werden. Zum Erreichen der
Schottdicke müssen nicht
ausreichend starke Wände verstärkt
werden. Zugelassene Durchführung
von Kabeln aller Art (Ausnahme
Hohlleiterkabel), Kabeltragsysteme
aus Aluminium-, Stahl- oder
Kunststoffprofilen. Darüber hinaus
muss die Durchführung von
brennbaren Rohren aus Kunststoff
und nichtbrennbaren Rohren aus
Metall gemeinsam mit Kabelbelegung
als sog. Kombischott zugelassen sein.
Die erforderlichen Maßnahmen für
diese Art der Belegung sind gemäß
Zulassung auszuführen. Weiterhin
dürfen einzelne Steuerrohre (
Pneumatik, Fluidtechnik) aus
Kunststoff oder Stahl bis 15 mm
Durchmesser, aus PP-beschichtetem
Aluminium bis 12 mm Durchmesser
durchgeführt werden.

Zulässige Schottabmessungen
Wandmontage
Wandstärke: min. 10 cm
Schottdicke: min. 15cm
Schottbreite: max 150 cm
Schotthöhe: max120 cm

Zulässige Schottabmessungen
Deckenmontage
Deckenstärke: min 15 cm
Schottdicke: min 15 cm
Schottbreite: max. 100cm
Schottlänge: unbegrenzt

Daten:
max. Belegung: 60 %
Feuerwiderstandsdauer: S 90
Schottgröße: bis 0,05 m2

komplett liefern und montieren,
einschließlich dem gesamten
systembedingtem Zubehör für die
entsprechenden Schottungsgrößen
und Kennzeichnungsschild
Menge: 23,000 St

**08.2 Dokumentation**
Folgende Unterlagen sind den
Bestandsunterlagen beizufügen:

Jede Kabelabschottung ist mit einem
vollständig ausgefüllten
Kennzeichnungsschild dauerhaft zu
kennzeichnen. Das Schild muss
folgende Angaben enthalten:

Art der Schottung
DIBt Zulassungsnummer
Hersteller / Errichter
Herstellungsjahr
Fotodokumentation
Menge: 1,000 Psch

### Titel 09 KG 449 Stundenlohnarbeiten

*Hinweis*
Stundenlohnarbeiten sind Leistungen
nach Zeitaufwand im Stundenlohn.
Stundenlohnarbeiten dürfen nur nach
Abstimmung mit der Bauleitung
(Auftraggeber bzw. dessen
Beauftragten) ausgeführt werden. Die
Rapportzettel werden bei der
Abrechnung nur anerkannt, wenn sie
einschl. der genauen
Leistungsbeschreibung binnen eines
Tages der Bauleitung zur
Anerkennung vorgelegt werden.
Die angegebenen Stundensätze
beinhalten sämtliche Nebenkosten,
einschl. Fahrgeld und Auslösung.
Zeitaufwand für alle Regieleistungen
durch einen Bauleiter oder
Montageleiter werden nicht gesondert
vergütet.

Verrechnungssätze für Löhne:
Die Verrechnungssätze für die
nachstehenden Lohn- und
Berufsgruppen sind unaufgegliedert
anzubieten. In ihnen sind enthalten:

Lohn- und Gehaltskosten
Lohn- und Gehaltsnebenkosten
Sozialkosten, einschl.
Sozialkassenbeiträge
Gemeinkostenanteile
Gewinn

Zuschläge zu den
Verrechnungssätzen für vom
Auftraggeber angeordnete oder zu
vertretende Nacht-, Sonntags- und
Mehrarbeit (Überstunden) sind
gesondert nachzuweisen; sie werden
in der Höhe der tariflichen
Vereinbarung vergütet.
Für Nacht-, Sonntags- und
Feiertagsarbeit wird als Zuschlag nur
der Beitrag zur gesetzlichen
Unfallversicherung vergütet. Für
Mehrarbeit werden zusätzlich die
Sozialkosten vergütet.
Beschäftigt der Bieter bei einer
nachstehenden Lohn- / Berufsgruppe
keine Arbeitskräfte, hat er dies
anzugeben und statt dessen den
Einsatz möglichst gleichwertiger
Arbeitskräfte anzubieten.

Insgemein und Unvorhergesehenes

**09.1 Lohnstunden Obermontuer**
Lohnstunden Obermonteur zum
Nachweis für nicht vorhersehbare
Leistungen auf Anweisung der
Bauleitung
Menge: 5,000 h

**09.2 Lohnstunden Monteur**
Lohnstunden Monteur zum Nachweis
für nicht vorhersehbare Leistungen
auf Anweisung der Bauleitung
Menge: 5,000 h

### Titel 10 KG 449 Klemmarbeiten

**10.1 Geräte anschließen, bis 5 x 6 mm2**
Bauseits gelieferte und montierte
Geräte nach beigestellter
Anschlussanweisung starr / flexibel
anschließen.
Die Lieferung der erforderlichen
Aderhülsen, Kabelschuhe,
Kabelmarkierer und Verschraubungen
gehört zum Lieferumfang. Nicht
jedoch die Inbetriebnahme.
bis 5 x 6 mm2
Menge: 2,000 St

**10.2 Geräte anschließen, bis 5 x 4 mm2**
Bauseits gelieferte und montierte
Geräte nach beigestellter
Anschlussanweisung starr / flexibel
anschließen.
Die Lieferung der erforderlichen
Aderhülsen, Kabelschuhe,
Kabelmarkierer und Verschraubungen
gehört zum Lieferumfang. Nicht
jedoch die Inbetriebnahme.
bis 5 x 4 mm2
Menge: 6,000 St

**10.3 Geräte anschließen, bis 5 x 2,5 mm2**
Bauseits gelieferte und montierte
Geräte nach beigestellter
Anschlußanweisung starr / flexibel
anschließen.
Die Lieferung der erforderlichen
Aderhülsen, Kabelschuhe,
Kabelmarkierer und Verschraubungen
gehört zum Lieferumfang. Nicht
jedoch die Inbetriebnahme.
bis 5x2,5 mm2
Menge: 5,000 St

**10.4 Geräte anschließen, bis 5 x 1,5 mm2**
Bauseits gelieferte und montierte
Geräte nach beigestellter
Anschlußanweisung starr / flexibel
anschließen.
Die Lieferung der erforderlichen
Aderhülsen, Kabelschuhe,
Kabelmarkierer und Verschraubungen
gehört zum Lieferumfang. Nicht
jedoch die Inbetriebnahme.
bis 5x1,5 mm2
Menge: 5,000 St

**10.5 Geräte anschließen, bis 2 x 2 x 0,8 mm2**
Bauseits gelieferte und montierte
Geräte nach beigestellter
Anschlußanweisung starr / flexibel
anschließen.
Die Lieferung der erforderlichen
Aderhülsen, Kabelschuhe,
Kabelmarkierer und Verschraubungen
gehört zum Lieferumfang, nicht jedoch
die Inbetriebnahme.
bis 2 x 2 x 0,8 mm2
Menge: 20,000 St

### Titel 11 KG 446 Blitzschutz- und Erdungsanlagen

*Hinweis*
KG 446 Fanganlage

**11.1 Runddraht Alu-Draht 8mm / 50mm² AlMgSI**
Runddraht Alu-Draht 8mm / 50mm² AlMgSI
weich-tordierbar
Runddraht nach DIN EN 62561-2 (VDE 0185 Teil 202),
für den Einsatz
bei Blitzschutz- und Erdungsanlagen.
Durchmesser Ø Leiter: 8 mm
Querschnitt: 50 mm2
Werkstoff: AlMgSi
Eigenschaften: weich-tordierbar
Normenbezug: in Anlehnung an DIN EN 62561-2
komplett, einschließlich systembedingtem Zubehör in
Teillängen liefern und montieren
Menge: 130,000 m

**11.2 Satteldach Dachleitungshalter**
Satteldach Dachleitungshalter
NIRO Bauhöhe 16mm grau
Dachleitungshalter, mit gewinkelter Strebe für
Dachflächen zum Einhängen in die Pfanne oder in die
Dachlattung
mit Leitungshalter
Werkstoff Dachleitungshalter: NIRO
Strebenlänge: 169 mm
Werkstoff Leitungshalter: Kunststoff
Farbe Leitungshalter: grau
Leitungshalter Aufnahme Rd: 8 mm
liefern und montieren
Menge: 126,000 St

**11.3 First- Leitungshalter NIRO**
Leitungshalter NIRO
Bauhöhe Leitungshalter 20mm
Dachleitungshalter, verstellbar für
Firstziegel und Gratsteine zum
Befestigen von Fangleitungen auf
dem First z.B. für
Ziegeldächer
stetig verstellbar mit Leitungshalter,
lose
Leitungsführung seitlich verstellbar
(oben Mitte bis unten)
Werkstoff Dachleitungshalter: NIRO
Spannbereich: 180-280 mm
Bauhöhe Leitungshalter: 20 mm
Werkstoff Leitungshalter: NIRO
liefern und montieren
Menge: 10,000 St

**11.4 Multiklemme, St/tZn**
MV-Klemme mit Sechskantschraube St/tZn
MV-Klemmen Mehrzweck-Verbindungsklemme zur universellen
Verwendung
als Kreuz-, T- und Parallelklemme
für Rundleiter
Blitzstromtragfähig
geprüft nach EN 62561-1
mit Sechskantschraube und Gewinde im Unterteil
Werkstoff Klemme: St/tZn
Klemmbereich Rd: 10 mm
Materialstärke: 2,5 mm
Normenbezug: DIN EN 62561-1
liefern und montieren
Menge: 12,000 St

**11.5 Falzklemme, St/tZn**
Falzklemme mit Doppelüberleger
St/tZn
Falzklemmen zum Verbinden von
Leitungen mit Falzen
Klemmbereich Falz: 0,7-8 mm
Werkstoff Klemme: St/tZn
Materialstärke: 3 mm
Normenbezug: DIN EN 62561-1
liefern und montieren
Menge: 13,000 St

**11.6 Verbinder NIRO als Kreuz-, Parallel- und T-**
Verbinder, NIRO
als Kreuz-, Parallel- und T- Verbinder zum Herstellen
der Erderverbindungen zwischen Leitungen Fl/Fl oder
Fl/Rd
komplett liefern und montieren
Menge: 32,000 St

**11.7 Überbrückungslaschen mit KSE**
Überbrückungslaschen mit
KS-Verbinder zum Anschließen und
Verbinden von Metallverkleidungen,
zum Nieten oder Schrauben
Werkstoff-Lasche: Al
Befestigungslöcher :2x6,5 / 4x5,2 mm
Länge :  bis 220 mm
Normenbezug: DIN EN 50164-(1+2)
komplett, einschließlich
systembedingtem Zubehör liefern und
montieren
Menge: 2,000 St

**11.8 Überbrückungsband, Al, Länge: bis 300 mm**
Überbrückungsband zum Verbinden
von Metallverkleidungen oder als
Dehnungsausgleichsstück, zum
Nieten oder Schrauben
Befestigungslöcher 1x 10,5 mm und
4x 5,2 mm
Werkstoff: Al
Länge: bis 300 mm
Befestigungslöcher : 1x10,5 / 4x5,2
mm
Normenbezug: DIN EN 50164-(1+2)
komplett, einschließlich
systembedingtem Zubehör liefern und
montieren
Menge: 2,000 St

**11.9 Stangenklemme, St/tZn**
MV-Klemme für Fangstangen St/tZn
MV-Klemmen
Mehrzweck-Verbindungsklemme zur
universellen Verwendung
als Kreuz- und Parallelklemme
speziell für Fangstangen und
Rundleiter
mit Sechskantschraube, Federscheibe
und Gewinde im
Unterteil
Werkstoff Klemme: St/tZn
Klemmbereich Rd: 8-10 / 16 mm
Materialstärke: 3 / 2,5 mm
Normenbezug: DIN EN 62561-1
liefern und montieren
Menge: 1,000 St

**11.10 Distanzhalter, ges.Länge 690 mm, Leitungshalter: NIRO**
Distanzhalter für Leitungen und
Fangstangen zur Einhaltung des
Trennungsabstandes Distanzstab aus
glasfaserverstärktem Kunststoff
(GFK) 16 mm,
UV-stabilisiert,
Farbe lichtgrau
Gesamtlänge : 690 mm
Werkstoff Leitungshalter: NIRO
Leitungshalter Aufnahme: 16 mm
Isolierstrecke: 605 mm
zur Befestigung an Mauerwerk oder
Betonwand oder Klimageräten oder
an sonstigen Dachaufbauten
komplett, einschließlich
systembedingtem Zubehör  liefern und
montieren
Menge: 1,000 St

**11.11 Fangstange für Firstziegel und Gratsteine Höhe 1000mm**
Fangstange für Firstziegel und Gratsteine Höhe
1000mmzum Schutz für z.B. Solarthermie-Module
Photovoltaik-Generatoren oderandere Aufbauten auf
Steildächern.
Werkstoff Fangstange: Al
Länge: 1000 mm
Spannbereich: 120-240 mm
Normenbezug: DIN EN 62561-2
liefern und montieren
Menge: 2,000 St

**11.12 Fangspitze ZG**
Fangspitzen für den Abschluss von Fangleitungsenden
Werkstoff: ZG
Leiter Rd: 7-10 mm
Länge: 29 mm

Fabrikat:

liefern und montieren inklusive des kompletten
systembedingten Zubehörs
Menge: 7,000 St

*Hinweis*
KG 446 Ableiteanlage

**11.13 Runddraht Alu-Draht 8mm / 50mm² AlMgSI**
Runddraht Alu-Draht 8mm / 50mm² AlMgSI
weich-tordierbar
Runddraht nach DIN EN 62561-2 (VDE 0185 Teil 202),
für den Einsatz
bei Blitzschutz- und Erdungsanlagen.
Durchmesser Ø Leiter: 8 mm
Querschnitt: 50 mm2
Werkstoff: AlMgSi
Eigenschaften: weich-tordierbar
Normenbezug: in Anlehnung an DIN EN 62561-2
komplett, einschließlich systembedingtem Zubehör in
Teillängen liefern und montieren
Menge: 28,000 m

**11.14 Rohrschelle mit Klemmblock St/tZn und Zwischenplatte**
Regenrohrschelle St/Zn zum
Anschluss von Regenfallrohren von
100 - 150 mm Durchmesser,

kompl. mit KS-Anschlussklemme und
allem Zubehör, liefern und montieren
Menge: 12,000 St

**11.15 Leitungshalter für Regenfallrohre**
Leitungshalter für Regenfallrohre Typ
PPS NIRO
Leitungshalter, für Regenfallrohre zum
Verlegen von Ableitungen an
Regenfallrohren
mit fester Leitungsführung
Typ PPS mit Schneckengewinde und
Sicke
Spannbereich Ø Rohr: 80-100 mm
Leitungshalter Aufnahme Rd: 8 mm
Werkstoff Leitungshalter: NIRO

liefern und montieren
Menge: 12,000 St

**11.16 Dachrinnenklemmen, Werkstoff-Klemme: St/tZn**
Dachrinnenklemmen zum Verbinden
von Leitungen mit Dachrinnen
Klemmbereich Rd: 8-10 mm
Klemmbereich Wulst : 16-22 mm
Werkstoff-Klemme: St/Zn oder Alu
Anschluss mit: Doppelüberleger
Breite: 40 mm
Normenbezug: DIN EN 50164-1
komplett, einschließlich
systembedingtem Zubehör liefern und
montieren
Menge: 12,000 St

**11.17 Erdeinführungsstange 1500 mm, Rd 16 mm, V4A**
Erdeinführungsstange 1500 mm, Rd
16 mm, V4A einschließlich
Trennklemme und Nummernschild zur
dauerhaften
Trennstellenkennzeichnung,
geklemmt oder geschraubt, mit
Überleger
komplett mit Haltern, Kreuzverbinder
sowie Densoband liefern und
montieren,
einschl. Anklemmarbeiten Ableitung u.
Erderfahne
Menge: 4,000 St

**11.18 Prüfkupplung/Trennstelle, St/tZn,**
Prüfkupplung/Trennstelle, St/tZn
liefern und montieren
Menge: 4,000 St

**11.19 Nummernschilder zur dauerhaften Trennstellenkennzeichnung**
Nummernschilder zur dauerhaften
Trennstellenkennzeichnung geklemmt
oder geschraubt, mit Überleger
liefern und montieren
Menge: 4,000 St

*Hinweis*
Die Erdungsanlage gemäß DIN 18014 wurde bauseits
bereits hergestellt und gehört nicht zum
Leistungsumfang dieser Ausschreibung.

### Titel 12 KG 449 E-Mobilität

**12.1 Wallbox Ladepunkt 11 KW**
Allgemein
Ladung nach Mode 3 (IEC 61851-1)
- Steckvorrichtungen gemäß IEC 62196-2
- Max. Ladeleistung: 11 kW
- Anschluss: 1-phasig / 3-phasig
- Max. Ladeleistung konfigurierbar durch
Elektrofachkraft
- Von außen ablesbarer geeichter Energiezähler (MID
konform)
- Statusinformation per LED-Infofeld
- Fest angeschlossenes Ladekabel Typ 2 (7.5 m)
- Integrierte Kabelauhängung
- Multifunktionstaster
- Fehlerstromschutzschalter und Leitungsschutzschalter
von außen wieder einschalten
- Fehlerstromschutzschalter von außen auf Funktion
prüfen

Charge App
- Zur Autorisierung und Visualisierung von
Ladevorgängen
- Anzeige der geladenen Energiemenge und der
Energiekosten
- Datenexport aller Ladevorgänge im PDF- und CSV-Format
- Wahlweise: APP-Steuerung, zeitgesteuertes Laden,
netzgesteuertes Laden, Home Energy Management

Möglichkeiten zur Vernetzung
- Anbindung an ein Netzwerk über LAN / Ethernet (RJ45)
- Anbindung an ein Netzwerk über WLAN / WiFi
(Wir empfehlen die Anbindung über LAN / Ethernet
(RJ45), weil dies die stabilste Datenübertragung
gewährleistet)
- Vernetzung mehrerer Ladestationen über RS485-Bus

Möglichkeiten zur Anbindung an ein Backend-System
- Über RS485-Bus und Ladesäule Smart
- Über RS485-Bus und eMobility-Gateway

Möglichkeiten zum lokalen Lastmanagement
- Reduzierung des Ladestroms über ein externes
Steuersignal (Downgrade)
- Statisches Lastmanagement

Möglichkeiten zur Anbindung an ein externes
Energiemanagementsystem (EMS)
- Über Modbus TCP

Technische Daten
Max. Ladeleistung Mode 3 [kW]: 11
Anschluss: 1-phasig / 3-phasig
Nennstrom InA [A]: 16
Bemessungsstrom eines Ladepunktes Mode 3 InC [A]: 16
Nennspannung U N [V] AC ± 10%:  230 / 400
Nennfrequenz f N [Hz]: 50
Schaltorgan Lastkreis (Lastschütz): 16A, 4p (100-250V
50/60Hz)
Bemessungsisolationsspannung Ui [V:  500
Bemessungsstoßspannungsfestigkeit Uimp [kV]: 4
Bedingter Bemessungskurzschlussstrom ICC [kA]: 10
Bemessungsbelastungsfaktor RDF: 1
System nach Art der Erdverbindung: TN/TT
EMV- Einteilung: A+B
Schutzklasse: II
Schutzart IP: IP44
Überspannungskategorie: III
Schlagfestigkeit: IK10
Verschmutzungsgrad: 3
Aufstellung: Freiluft, Innenraum
Ortsfest / Ortsveränderlich: Ortsfest
Verwendung (gemäß IEC 61439-7): ACSEV
Äußere Bauform: Wandmontage
Standard IEC 61851, IEC 61439-7

komplett liefern, montieren, und programmieren .

angeb. Fabrikat / Typ: '....................'
Menge: 2,000 St

**12.2 Edelstahlsäule (2 Ladepunkte)**
Lieferung und Montage einer freistehenden AC-
Edelstahlsäule für Elektrofahrzeuge mit zwei
Ladepunkten,
geeignet zur Aufnahme und Versorgung von zwei
Ladepunkten mit jeweils 11 kW (AC, 3-phasig),
gemäß IEC 61851-1, Ladeanschlüsse Typ 2, Mode 3.

Anzahl Ladepunkte: 2

Ladeleistung: 2 × 11 kW

Ausführung: freistehende Doppelladesäule

Schutzart: mind. IP54

Schlagfestigkeit: IK10

Anschlussfertig vorbereitet (ohne Wallbox-Geräte)

Inkl. Montage, Ausrichtung und mechanischer Befestigung
Menge: 1,000 St

**12.3 Kabelschutzrohr DN 63 aus PE, flexibel**
Kabelschutzrohr in Verbundrohrbauweise gemäß
DIN 16961, entsprechend DIN EN 61386-24
Klasse N 450 (Druckfestigkeit >=450 Newton,
Schlagfestigkeit N),
DN 63, Material Polyethylen (PE), als Ringware,
mit integrierter Einzugschnur zum Einziehen eines
Kabelzugdrahtes bzw. -seiles,
liefern und höhen- und fluchtgerecht nach DIN EN 1610,
den Verlegeanleitungen A515, A 535 des KRV
und einbauen.

Einschließlich Zugdraht, Verbindungsmuffen,
Profildichtringe und Endverschlusskappen
in Teillängen, liefern und wasserdicht (WD) unter
Beachtung der EN 1610 und der Verlegeanleitung des
Herstellers, liefern und fachgerecht nach Planung
verlegen. Die Teilstücke unter den Fundamenten sind als
ungeschnittene Längen ohne Muffen zu verlegen, um das
Eindringen von Wasser und anderen Fremdkörpern
auszuschließen.

angeb. Fabrikat / Typ: '....................'
Menge: 30,000 m

**12.4 Abstandhalter DN 63, 8-zügig, 2-lagig**
Abstandhalter, für exakte Verlegeabstände beim Aufbau
von Rohrverbänden liefern und einbauen.

angeb. Fabrikat / Typ: '....................'
Menge: 14,000 St

**12.5 Kabelgraben Maschinenschachtung, Bodenkl. 4, m. Sandbett u. Warnband**
Kabelgraben in Maschinenschachtung
ca. 30cm breit und 80cm tief ausheben und nach
Verlegung der Kabel / Rohre wieder verfüllen,
einschl. liefern und einbringen von 10 cm Sandbett und
Kabelwarnband.
Bodenklasse 4 (Mittelschwerer Boden)
zu erhaltende Vegetation ist zu schützen, die
Geländeoberfläche ist im Urzustand wiederherzustellen.
Der geöffnete Graben ist zu kennzeichnen und
entsprechend der Vorschriften und Erfordernisse gegen
Unfälle zu schützen.
Die Lage der Trasse und der Schutzrohre ist einzumessen
und in die Revisionspläne einzutragen.
Menge: 30,000 m

**12.6 Kabelgraben Handschachtung, Bodenkl. 4, m. Sandbett u. Warnband**
Kabelgraben in Handschachtung, auch als Suchschachtung
oder Kopfloch/Montagegrube,
ca. 30cm breit und 80cm tief ausheben und nach
Verlegung der Kabel / Rohre wieder verfüllen,
einschl. liefern und einbringen von 10 cm Sandbett und
Kabelwarnband.
Bodenklasse 4 (Mittelschwerer Boden)
zu erhaltende Vegetation ist zu schützen, die
Geländeoberfläche ist im Urzustand wiederherzustellen.
Der geöffnete Graben ist zu kennzeichnen und
entsprechend der Vorschriften und Erfordernisse gegen
Unfälle zu schützen.
Menge: 5,000 m

**12.7 NYY-J 5x10 mm2**
Energieversorgungskabel nach VDE 0276
in Teillängen liefern und auf vorhandene Kabelrinnen,
Kabelleitern verlegen bzw. in Leitungsführungskanäle
oder Leerrohre einziehen als:

NYY-J 5x 10 mm2  Cu  480
Menge: 70,000 m

**12.8 Cu - Datenkabel Cat. 7A, getestet bis 1200 MHz - 4x2xAWG23**
CU Datenkabel Cat7A bis 1200 MHz getestet
(4 x 2 x 0,62mm) (AWG22 )
- ISO/IEC 11801, IEC 61156-5, IEC 61156-7, EN 50173-1
und prEN 50288-9-1.
- Optimiert für die Übertragung von breitbandigen
Bildsignalen, z.B. analoge und digitale TV-Signale
- Speziell geeignet für alle Anwendungen der
Klasse D, EA, F, FA
- Power over Ethernet nach IEEE 802.3at
- S/FTP-Konstruktion
- Folienverseilung mit den Paaren zum PIMF (Paar in
Metallfolie), Folienüberlappung mindestens 10% durch
besondere Fertigungstechnik
- Kompatibel mit allen gängigen Anschlusstechniken
gemäß ISO/IEC 11801 und EN 50173
- Metrierung und Fertigungschargen-Nummer auf
Kabelmantel
- Mantel FRNC/LSOH, Farbe orange
- Außendurchmesser 7,8 mm
- Cu-Zahl 34,9 kg/km
- Brandlast 0,18 kWh/m

- Frequenz {MHZ} Dämpfung {dB/100m} NEXT {dB}
Rückflussdämpfung{dB}
100 16,9 103 33
250 27 103 28
500 40 98 26
600 42 96 25
862 53 92 24
1000 56 90 23
1200 62 85 21
- Impedanzmittelwert bei 100 MHz: 100 Ohm ± 5 Ohm
- Kopplungswiderstand bei 1/10/30MHz < 6/6/10 m?/m
- Kopplungdämpfung = 85 dB
- Laufzeitdifferenzen (Skew) 15 ns/100m
- NVP 80 %
- Biegeradius beim Einzug = 64 mm
- Biegeradius fest installiert = 32 mm
- Zugfestigkeit = 120 N
- Querdruckfestigkeit = 1000 N/10cm
- Temperaturbereich:
während Installation 0°C bis +50°C
in Betrieb -20°C bis +60°C
- halogenfrei nach IEC 60754-1/-2, EN 50267-2-1/-2-2
(VDE 0482-267-2-1/-2-2)
- flammwidrig nach IEC 60332-1-2, EN 60332-1-2,
VDE 0482-332-1-2
- geringe Brandfortleitung nach IEC 60332-3-24,
EN 50266-24 Kat. C, VDE 0482-266-2-4 Kat. C
- minimale Rauchentwicklung nach IEC 61034-1/-2,
EN 61034-1/-2 (EN 50268-1/-2), VDE 0482-1034-1/-2
(VDE 0482-268)-1/-2)
- Nachweis für die Fertigungsstätte des Kabels über ein
zertifiziertres Qualitätsmanagement nach ISO 9001
und Umweltmanagementsystem nach ISO 14001.

in Teillängen liefern
und in verschiedenen Verlegearten verlegen

Hersteller/Typ

vom Bieter einzutragen.
Menge: 70,000 m

**12.9 Prüfung Kupfer Dämpfungsmessung**
Messung der permanent installierten Übertragungsstrecke
mit einem Netzwerkzertifizierer entsprechend der Klasse
EA, 500MHz nach ISO/IEC11801 oder EN50173 bestehend aus
folgenden Komponenten:

Datenleitung:

Anschlussdose am Arbeitsplatz
Anschluss am Patchpanel/ Verteilerfeld
Je Anschluss muss eine Messung durchgeführt und
protokolliert werden:

Messprotokoll je Datenleitung

Messprotokoll: Es müssen folgende Nachweise erbracht
und protokollarisch festgehalten werden:

Prüfung:

- Verdrahtung und Zuordnung
- Unterbrechung Adern und Schirm
- Verpolung der Adern
- Länge der Verkabelungsstrecke für alle Paare
- Laufzeit und Laufzeitdifferenz
- Einfügedämpfung für alle Paare
- NEXT bis zum geforderten Frequenzbereich (4 Paare = 6
Kombinationen)
- ELFEXT
- Rückflussdämpfung
- ACR
- Widerstand
- Power Sum Next
- Power Sum ACR
- Power Sum ELFEXT

komplett durchführen

Type des Gerätes: '......................'
Menge: 1,000 St

**12.10 Dokumentation Kupfer Dämpfungsmessung**
Protokoll:

- Richtung der Messung
- Streckenbezeichnung, d. h. Kennzeichnung des
jeweiligen Kabels, der Dose und des
Verteiler-Anschlusspunktes
- Ergebnisse der o. g. Messungen
- Fabrikat, Typ und Seriennummer des Messgerätes mit
Kalibrierdatum
- Ort, Datum und die durchführende Person
- Beschriftung der Kabel beidseitig
- Erstellung einer Liste aller Kabelsegmente mit Länge,
Anfangs- und Endpunkt und den wichtigsten
Kabeleigenschaften.

Protokoll erstellen und übergeben
Menge: 1,000 Psch

### Titel 13 KG 452 Lichtrufanlagen

**13.1 Behinderten WC-Set**
Behinderten WC-Set, reinweiß, bestehend aus:
- einem RF-Zugtaster mit LED Beruhigungslicht (rot) und
  2m Perlonschnur, inkl. Abdeckung und Rahmen
- einem Abstelltaster mit LED Erinnerungslampe
  inkl. Abdeckplatte und Rahmen
- eine elektr. Zimmersignalleuchte zur opt. und akust.
  Signalisierung
- Netzteil zur Bereitstellung d. Systemspannung 24V, 1A
- eine elektr. Zimmersignalleuchte zur opt. und akust.
  Parallelanzeige im Büro
- USV-Modul zur Überbrückung von Spannungsausfällen

komplett liefern, montieren und betriebsfertig
anschließen
Menge: 1,000 St

### Titel 14 KG 457 Strukturierte Verkabelung

**14.1 Datenschrank, 19", 24 HE, (BxHxT): 600x1320x600 mm**
Datenverteiler als 19"-Schrank mit 24 HE und
zusätzlichem Lüftungssockel 100 mm als Leerschrank mit
abnehmbahren Seitenwänden aus Stahlblech,
Abmessungen (BxHxT): 600x1320x600 mm,
Kabeleinführung oben und unten, aneinanderreihbar, mit
Sichttür aus Einscheiben- Sicherheitsglas und
Sicherheitsschloss (Schwenkhebel- Türgriff) auf der
Vorderseite (Patchseite), mit 180 Grad Scharnieren für
Rechts- oder Linksanschlag, zur Verkabelung in zwei
Ebenen, mit Lüftungssockel 100 mm mit Lüftungsschlitzen und Filtermatte, Nivellierfüße, zwei Stück
Dachlüfter im Dachbereich  (min. 150 cbm/h) und
Temperaturregler, mit Anschaltung, Schrankleuchte im
oberen Türbereich mit Türkontaktschalter und
zusätzlichem Ein-/Ausschalter am Rahmen mit Anschaltung

Ebene 1 (hinterer 19"-Einbahmen)
unbestückt-mit Erdschiene, Drahtführungsplatte,
Drahtführungsringe, Beschriftungsstreifen,
- 2 Stück Doppelsteckdose zur Anschaltung der aktiven
Datenkomponenten, der Beleuchtung und des Lüfters.
Weiterhin ist der Potentialausgleich an den Schrank zu
führen und beidseitig anzuschließen.

Ebene 2 (vorderer 19"-Einbaurahmen) unbestückt

liefern, komplettieren, montieren, prüfen und in
Betrieb setzen

angeb. Fabrikat / Typ:
Menge: 1,000 St

**14.2 Patchpanel 24 ports, geschirmt, modular**
Patchpanel mit 24 Stück RJ 45-Buchsen,
Kat.6 bestückt, modular, geschirmt, komplett mit
Zubehör
Es muß möglich sein das Patchfeld modular mit RJ 45-
Jacks Kat.6 oder Kat. 7 bestücken zu können.
als 19"-Einschub 1 HE,

komplett einschließlich unilam-Anschlußmodule (Jacks)
liefern, montieren, beschalten, prüfen und in Betrieb
setzen

angeb. Fabrikat / Typ:
Menge: 1,000 St

**14.3 Cu - Datenkabel Cat. 7A, getestet bis 1200 MHz - 4x2xAWG22**
Cu - Datenkabel Cat. 7A, getestet bis 1200 MHz -
4x2xAWG22
Cu-Datenkabel bis 1200 MHz, 4x2xAWG22 für die
strukturierte Gebäudeverkabelung nach EN 50173-1:2002,
ISO/IEC 11801:2002-9
Optimiert für die Übertragung von breitbandigen
Bildsignalen, z.B. analoge und digitale TV-Signale
Speziell geeignet für alle Anwendungen der Klasse F
S/FTP-Konstruktion
Folienverseilung mit den Paaren zum Pimf (Paar in
Metallfolie), Folienüberlappung mindestens 10% durch
besondere Fertigungstechnik
Kompatibel mit allen gängigen Stecksystemen
nach EN 50173-1:2002 und ISO/IEC 11801:2002-9
Garantierte Grenzwerte nach Cat.7A: ISO/IEC
11801:2002-9, EN 50173-1:2002, EN 50288-4-1
Mantel FRNC/LS0H; Farbe orange RAL2003
Zugfestigkeit: <= 120 N
Querdruckfestigkeit: <= 1000 N/10cm
Brandlast 0,18 kWh/m, 0,65 MJ/m
selbstverlöschend nach DIN VDE 0482-265, IEC60332-1
halogenfrei nach DIN VDE 0482-267
Minimale Rauchentwicklung nach DIN VDE 0842-268
geringe Brandfortleitung nach DIN VDE 0472-804 Prüfart
C, IEC60332-3 cat. C
Metrierung und Fertigungschargen-Nummer auf
Kabelmantel
Außendurchmesser max. 7,8 mm
Mittlerer Wellenwiderstand: 100 Ohm  +-5 Ohm
NVP: ca. 80%
Signallaufzeitdifferenz (Skew): max. 15ns / 100 m
Biegeradius: beim Einzug >= 64 mm,  fest verlegt >= 32
mm
Nachweis für die Fertigungsstätte des Kabels über ein
zertifiziertes: Qualitäts-Management nach ISO 9001 und
Umweltmanagementsystem nach ISO 14001

Verlegung, mit Bauleistungsanteil,
in Teillängen komplett liefern und montieren.
Menge: 90,000 m

**14.4 Cat. 6-Dose, 2xRJ 45, UP-Ausführung**
RJ45- Datendose Kat. 6 (2xRJ45) für UP-Installation,
geprüfte Ausführung, 250 MHz, Anwendungsklasse E,
2 x RJ 45, geschirmt, mit Print- oder LSA-Klemme,
45 Grad geneigte Steckereinführung, zum Anschluss von
S-UTP- oder S-STP-Leitungen 4x2xAWG, komplett mit
Zubehör wie Zentralplatte, Befestigung usw.
Es muss möglich sein die Dose einzeln modular mit
RJ 45- Jack MS-K Kat. 6 und/ oder Kat. 7 bestücken zu
können.
Montageart: UP

komplett liefern einschließlich 2 St. RJ-45 -Jacks
MS-K, Rahmen und Blende im eingesetzten
Schalterprogramm (wie RAL 9010), montieren, beschalten,
prüfen und in Betrieb setzen

angeb. Fabrikat / Typ:
Menge: 4,000 St

**14.5 Koaxialkabel im flexiblen Kunststoffrohr**
Koaxialkabel im flexiblen Kunststoffrohr
bestehend aus:
- flexiblem Kunststoffrohr 20 mm
  Material: PP
  Innendurchmesser >= 13,6mm
  Biegeradius: 160mm
  Farbe: weiß
- Koaxialkabel
  DIBKOM zertifiziert,
  Class A+: Schirmungsmaß: 125 dB,
  Kopplungswiderstand <2,5mOhm/m
  Innenleiter Kupfer 1,02mm
  Innere Alufolie gerklebt
  Geflecht Kupfer verzinnt 16x7x0,1mm
  Dämpfungsarm
  (18,5 dB bei 800 MHz / 30 dB bei 2150 MHz)
  Optimal geeignet für F-Stecker:
  Kompressionstechnik, FPS2000
  Push-On-Technik, FSI2000
  Schraubtechnik, FST70

in Teillängen einschl. systembedingtem Zubehör
und Befestigungsmaterial liefern und
in Mauerschlitz, in Kabelrinne oder Rohr,
oberhalb von Zwischendecken und
in Ständerwand verlegen und befestigen

Fabr./ Typ: : Televes/ SK2000PLUS o. gleichwertig

angeb. Fabrikat/ Typ:

vom Bieter einzutragen.
Menge: 20,000 m

**14.6 Kabelverbinder Cat.7**
Für die Verbindung/Verlaengerung
von Datenkabeln bis Cat.7A. In
Verbindung mit Cat.6, Cat.6A, Cat.7
und Cat.7A Kabeln und Cat.6
Anschlusstechnik wird die Klasse EA
nach ISO/IEC 11801 Ed.2.2:2011-06
erfuellt. Anschluss von Datenleitungen
AWG26/1 - 22/1 (eindrahtig).
Kabelzufuehrung von einer oder zwei
Seiten moeglich. Cable sharing,
Aufteilen von einem 8-adrigen auf
zwei vieradrige Kabel moeglich (ein
Kabelverbinder an der Eingangs- und
Ausgangsseite noetig).
vollgeschirmtes Metallgehaeuse.
Zugentlastung und davon getrennter
360º-Schirmanschluss, unverlierbar. 2
Bohrungen fuer Wandmontage. IP67
Schutz durch
Spezialschrumpfschlauch
(130863-01-E).

Inklusive systembedingten Zubehör
liefern und montieren.
Menge: 8,000 St

**14.7 Kat. 6/EA 500MHZ Patchkabel 2xRJ45**
Patchkabel Kat. 6/EA 500MHZ
2xRJ45, 2,0 m

Patchkabel mit uninet 7702 flex 4 und
2 x RJ 45
Elektrisch u. mechanisches Cat.
6-Rangierkabel nach EN 50173 u.
ISO/IEC 11801/ Amd. 1:2008
(Channel Klasse Ea)
Kabel mit UNINET 7702 Flex 4 P
(4 x 2 x 0,14 mm2)
Leiterdurchmesser 0,14qmm,
Aderdurchmesser 0,99 mm
Aderfarben ws/bl, rt/or, sw/gn,
ge/br
Paarschirmung PETP-Alu Folie
Gesamtschirmung Cu.-Geflecht
Bedeckung
geringer Kabeldurchmesser 6,0
mm
Farben wahlweise grau, rot, grün,
gelb, blau, orange, schwarz
(FR/LSOH)
konfektioniert mit geschirmten RJ
45 Stecker
Umspritzung der Stecker und
Schirmung in Mantelfarbe und
Mantelmaterial zur sicheren
Zugentlastung
Dämpfung des Kabels (dB/10m)
2,67/4,3/6,2/6,71/7,9
(100/250/500/600/1000 MHz)
NEXT des Kabels
100/95/92/90/90
(100/250/500/600/1000 MHz)
Geeignet für alle Multimedia
Anwendungen wie CATV, DVB-T,
ISDN, DSL.

liefern und verlegen
Menge: 8,000 St

**14.8 Prüfung Kupfer Dämpfungsmessung**
Messung der permanent installierten Übertragungsstrecke
mit einem Netzwerkzertifizierer entsprechend der Klasse
EA, 500MHz nach ISO/IEC11801 oder EN50173 bestehend aus
folgenden Komponenten:

Datenleitung:

Anschlussdose am Arbeitsplatz
Anschluss am Patchpanel/ Verteilerfeld
Je Anschluss muss eine Messung durchgeführt und
protokolliert werden:

Messprotokoll je Datenleitung

Messprotokoll: Es müssen folgende Nachweise erbracht
und protokollarisch festgehalten werden:

Prüfung:

- Verdrahtung und Zuordnung
- Unterbrechung Adern und Schirm
- Verpolung der Adern
- Länge der Verkabelungsstrecke für alle Paare
- Laufzeit und Laufzeitdifferenz
- Einfügedämpfung für alle Paare
- NEXT bis zum geforderten Frequenzbereich (4 Paare = 6
Kombinationen)
- ELFEXT
- Rückflussdämpfung
- ACR
- Widerstand
- Power Sum Next
- Power Sum ACR
- Power Sum ELFEXT

Protokoll:

- Richtung der Messung
- Streckenbezeichnung, d. h. Kennzeichnung des
jeweiligen Kabels, der Dose und des
Verteiler-Anschlusspunktes
- Ergebnisse der o. g. Messungen
- Fabrikat, Typ und Seriennummer des Messgerätes mit
Kalibrierdatum
- Ort, Datum und die durchführende Person
- Beschriftung der Kabel beidseitig
- Erstellung einer Liste aller Kabelsegmente mit Länge,
Anfangs- und Endpunkt und den wichtigsten
Kabeleigenschaften.

Type des Gerätes:
Menge: 13,000 St

**14.9 Dokumentation Kupfer DämpfungsmessungProtokoll:**
Protokoll:

- Richtung der Messung
- Streckenbezeichnung, d. h. Kennzeichnung des
jeweiligen Kabels, der Dose und des
Verteiler-Anschlusspunktes
- Ergebnisse der o. g. Messungen
- Fabrikat, Typ und Seriennummer des Messgerätes mit
Kalibrierdatum
- Ort, Datum und die durchführende Person
- Beschriftung der Kabel beidseitig
- Erstellung einer Liste aller Kabelsegmente mit Länge,
Anfangs- und Endpunkt und den wichtigsten
Kabeleigenschaften.

Protokoll erstellen und übergeben
Menge: 1,000 psch

**14.10 Inbetriebnahme Netzwerk**
Inbetriebnahme Netzwerk bestehend
aus:

allen erforderlichen Beschaltungs-
und Beschriftungsarbeiten
Erstellung und Übergabe der
kompletten
Anlagendokumentation
(Revisionsunterlagen) zu den
Abnahmen und im Rahmen der
LV-Pos. Dokumentation
Inbetriebnahme des Netzerkes
erfolgt entsprechend dem
Baufortschritt mit jedem weiteren
der drei Bauabschnitte.
In jedem Bauabschnitt ist die
gesamte Anlage Abnahme fertig
herzustellen und in Betrieb zu
nehmen.
Mit Fertigstellung des 1. BA muss
die Funktion des Servers und des
Netzwerkes für das Sekretariat
sichergestellt werden.

einschl. Einweisung des
Betriebspersonals und Erstellung
eines Übergabeprotokolls sowie
Beschriftung.

Diese Position beinhaltet alle zur
Erzielung eines
positiven Ergebnisses erforderlichen
Maßnahmen und
umfaßt auch Kosten, welche dem AN
durch Nutzung
fremden Fachpersonals entsteht.
Menge: 1,000 Psch

USt %: 19,00
